# Demolição de degrau

- Propriedade do ficheiro: CYPE Ingenieros S.A.
- Formato: FIEBDC-3/2016
- Programa: Gerador de preços para construção civil. CYPE Ingenieros, S.A.
- Data: 28/10/2024
- Âmbito geográfico: Cabo Verde
- Moeda: CVE
- Custos indirectos: 3 %
- IVA: 15 %

## D Demolições

### DR Revestimentos

#### DRE Escadas

**DRE010** m Demolição de degrau.
Remoção do revestimento dos degraus de betão pré-fabricado, com meios manuais, sem deteriorar a superfície do degrau, que ficará a descoberto e preparada para o seu revestimento posterior, e carga manual para camião ou contentor.
Inclui: Remoção do revestimento. Remoção e armazenamento do material removido. Limpeza dos restos da obra. Carga manual do material removido e restos da obra para camião ou contentor.
Critério de medição de projecto: Comprimento medido segundo documentação gráfica de Projecto.
Critério de medição de obra: Será medido o comprimento realmente desmontado segundo especificações de Projecto.

| Código | Un | Descrição | Rendimento | Preço | Importância |
|---|---|---|---|---|---|
| mo113 | h | Operário não qualificado construção. (mão de obra) | 0.344 | 386.89 | 133.090 |
| % | % | Custos directos complementares | 2 % | 133.090 | 2.662 |
|  |  | Custos directos |  |  | 135.752 |

Resíduos:
- demolição: ruo170101 Betão (betões, argamassas e pré-fabricados). (componente de resíduo); rendimento 62.9 kg; Código LER 17 01 01; Massa do elemento 1 kg; Volume 0.000667 m3
