# Remoção de pavimento de madeira

- Propriedade do ficheiro: CYPE Ingenieros S.A.
- Formato: FIEBDC-3/2016
- Programa: Gerador de preços para construção civil. CYPE Ingenieros, S.A.
- Data: 28/10/2024
- Âmbito geográfico: Cabo Verde
- Moeda: CVE
- Custos indirectos: 3 %
- IVA: 15 %

## D Demolições

### DR Revestimentos

#### DRS Pavimentos

**DRS040** m² Remoção de pavimento de madeira.
Remoção de pavimento existente no interior do edifício, de parquet mosaico de lamelas de madeira colocadas com adesivo, com meios manuais, sem deteriorar os elementos construtivos contíguos, e carga manual para camião ou contentor.
Critérios considerados na determinação do preço da unidade de obra: O preço não inclui a demolição da base suporte.
Inclui: Remoção do elemento. Remoção e armazenamento do material removido. Limpeza dos restos da obra. Carga manual do material removido e restos da obra para camião ou contentor.
Critério de medição de projecto: Superfície medida segundo documentação gráfica de Projecto.
Critério de medição de obra: Será medida a superfície realmente desmontada segundo especificações de Projecto.

| Código | Un | Descrição | Rendimento | Preço | Importância |
|---|---|---|---|---|---|
| mo112 | h | Operário especializado construção. (mão de obra) | 0.16 | 393.22 | 62.915 |
| mo113 | h | Operário não qualificado construção. (mão de obra) | 0.229 | 386.89 | 88.598 |
| % | % | Custos directos complementares | 2 % | 151.513 | 3.030 |
|  |  | Custos directos |  |  | 154.543 |

Resíduos:
- demolição: ruo170201 Madeira. (componente de resíduo); rendimento 5.26 kg; Código LER 17 02 01; Massa do elemento 1 kg; Volume 0.000909 m3
