# Demolição de base de pavimento

- Propriedade do ficheiro: CYPE Ingenieros S.A.
- Formato: FIEBDC-3/2016
- Programa: Gerador de preços para construção civil. CYPE Ingenieros, S.A.
- Data: 28/10/2024
- Âmbito geográfico: Cabo Verde
- Moeda: CVE
- Custos indirectos: 3 %
- IVA: 15 %

## D Demolições

### DR Revestimentos

#### DRS Pavimentos

**DRS080** m² Demolição de base de pavimento.
Demolição de base de pavimento de soleira seca existente no interior do edifício, com martelo pneumático, sem deteriorar os elementos construtivos contíguos, e carga manual para camião ou contentor.
Inclui: Demolição do elemento. Fragmentação do entulho em peças manejáveis. Remoção e acumulação de entulho. Limpeza dos restos da obra. Carga manual de entulho para camião ou contentor.
Critério de medição de projecto: Superfície medida segundo documentação gráfica de Projecto.
Critério de medição de obra: Medir-se-á a superfície realmente demolida segundo especificações de Projecto.

| Código | Un | Descrição | Rendimento | Preço | Importância |
|---|---|---|---|---|---|
| mq05mai030 | h | Martelo pneumático. (equipamento) | 0.083 | 442.53 | 36.730 |
| mq05pdm010a | h | Compressor portátil eléctrico 2 m³/min de caudal. (equipamento) | 0.042 | 413.25 | 17.357 |
| mo112 | h | Operário especializado construção. (mão de obra) | 0.095 | 393.22 | 37.356 |
| mo113 | h | Operário não qualificado construção. (mão de obra) | 0.155 | 386.89 | 59.968 |
| % | % | Custos directos complementares | 2 % | 151.411 | 3.028 |
|  |  | Custos directos |  |  | 154.439 |

Resíduos:
- demolição: ruo170203 Plástico. (componente de resíduo); rendimento 0.196 kg; Código LER 17 02 03; Massa do elemento 1 kg; Volume 0.001667 m3
- demolição: ruo170604 Materiais de isolamento não abrangidos em 17 06 01 e 17 06 03. (componente de resíduo); rendimento 0.4 kg; Código LER 17 06 04; Massa do elemento 1 kg; Volume 0.001667 m3
- demolição: ruo170802 Materiais de construção à base de gesso não abrangidos em 17 08 01. (componente de resíduo); rendimento 16.5 kg; Código LER 17 08 02; Massa do elemento 1 kg; Volume 0.001 m3
