# Demolição de tecto falso amovível de lâminas metálicas

- Propriedade do ficheiro: CYPE Ingenieros S.A.
- Formato: FIEBDC-3/2016
- Programa: Gerador de preços para construção civil. CYPE Ingenieros, S.A.
- Data: 28/10/2024
- Âmbito geográfico: Cabo Verde
- Moeda: CVE
- Custos indirectos: 3 %
- IVA: 15 %

## D Demolições

### DR Revestimentos

#### DRT Tectos falsos

**DRT050** m² Demolição de tecto falso amovível de lâminas metálicas.
Demolição de tecto falso amovível de lâminas metálicas situado a uma altura menor de 4 m, com meios manuais, sem deteriorar os elementos construtivos aos quais está fixado, e carga manual para camião ou contentor.
Critérios considerados na determinação do preço da unidade de obra: O preço inclui a demolição da estrutura metálica de fixação, das vigas falsas e dos remates.
Inclui: Demolição do elemento. Fragmentação do entulho em peças manejáveis. Remoção e acumulação de entulho. Limpeza dos restos da obra. Carga manual de entulho para camião ou contentor.
Critério de medição de projecto: Superfície medida segundo documentação gráfica de Projecto.
Critério de medição de obra: Medir-se-á a superfície realmente demolida segundo especificações de Projecto.

| Código | Un | Descrição | Rendimento | Preço | Importância |
|---|---|---|---|---|---|
| mo113 | h | Operário não qualificado construção. (mão de obra) | 0.355 | 386.89 | 137.346 |
| % | % | Custos directos complementares | 2 % | 137.346 | 2.747 |
|  |  | Custos directos |  |  | 140.093 |

Resíduos:
- demolição: ruo170402 Alumínio. (componente de resíduo); rendimento 2.7 kg; Código LER 17 04 02; Massa do elemento 1 kg; Volume 0.000667 m3
- demolição: ruo170405 Ferro e aço. (componente de resíduo); rendimento 0.4 kg; Código LER 17 04 05; Massa do elemento 1 kg; Volume 0.000476 m3
