# Desmontagem de lâmpada de poste de iluminação

- Propriedade do ficheiro: CYPE Ingenieros S.A.
- Formato: FIEBDC-3/2016
- Programa: Gerador de preços para construção civil. CYPE Ingenieros, S.A.
- Data: 18/04/2024
- Âmbito geográfico: Cabo Verde
- Moeda: CVE
- Custos indirectos: 3 %
- IVA: 15 %

## D Demolições

### DU Infra-estruturas no logradouro

#### DUI Iluminacão exterior

**DUI010** Ud Desmontagem de lâmpada de poste de iluminação.
Desmontagem de lâmpada de poste de iluminação de entre 6 e 12 m de altura, e carga manual para camião ou contentor.
Inclui: Desmontagem do elemento. Remoção e armazenamento do material desmontado. Limpeza dos restos da obra. Carga manual do material desmontado e restos da obra para camião ou contentor.
Critério de medição de projecto: Número de unidades previstas, segundo documentação gráfica de Projecto.
Critério de medição de obra: Será medido o número de unidades realmente desmontadas segundo especificações de Projecto.

| Código | Un | Descrição | Rendimento | Preço | Importância |
|---|---|---|---|---|---|
| mq07cce010a | h | Camião com cesta elevatória de braço articulado de 16 m de altura máxima de trabalho e 260 kg de carga máxima. (equipamento) | 0.1 | 2039.42 | 203.942 |
| mo003 | h | Oficial de 1ª electricista. (mão de obra) | 0.111 | 639.39 | 70.972 |
| mo102 | h | Ajudante de electricista. (mão de obra) | 0.111 | 398.19 | 44.199 |
| % | % | Custos directos complementares | 2 % | 319.113 | 6.382 |
|  |  | Custos directos |  |  | 325.495 |

Resíduos:
- demolição: ruo170203 Plástico. (componente de resíduo); rendimento 0.35 kg; Código LER 17 02 03; Massa do elemento 1 kg; Volume 0.001667 m3
- demolição: ruo170407 Mistura de metais. (componente de resíduo); rendimento 1.4 kg; Código LER 17 04 07; Massa do elemento 1 kg; Volume 0.000667 m3
- demolição: ruo200121 Lâmpadas fluorescentes e outros resíduos contendo mercúrio. (componente de resíduo); rendimento 0.05 kg; Código LER 20 01 21; Massa do elemento 1 kg; Volume 0.001667 m3
