# Degrau de chapa perfurada

- Propriedade do ficheiro: CYPE Ingenieros S.A.
- Formato: FIEBDC-3/2016
- Programa: Gerador de preços para construção civil. CYPE Ingenieros, S.A.
- Data: 21/06/2025
- Âmbito geográfico: Cabo Verde
- Moeda: CVE
- Custos indirectos: 3 %
- IVA: 15 %

## E Estruturas

### EA Metálicas

#### EAE Escadas, passadiços e plataformas de trabalho

**EAE140** Ud Degrau de chapa perfurada.
Degrau recto de 700x250 mm, de chapa perfurada de aço galvanizado, com perfurações redondas dispostas em triângulo 60°, R2 T3, de 2 mm de diâmetro e 3 mm de distância entre centros de duas perfurações contiguas, de 2 mm de espessura e com 40% da superfície perfurada, com os bordos mais longos dobrados em U de 25x25 mm, com ligações soldadas em obra, sobre viga de apoio metálica de escada.
Critérios considerados na determinação do preço da unidade de obra: O preço inclui as soldaduras.
Inclui: Marcação. Colocação e fixação dos degraus. Limpeza final.
Critério de medição de projecto: Número de unidades previstas, segundo documentação gráfica de Projecto.
Critério de medição de obra: Medir-se-á o número de unidades realmente executadas segundo especificações de Projecto.

| Código | Un | Descrição | Rendimento | Preço | Importância |
|---|---|---|---|---|---|
| mt26aha030a | Ud | Degrau recto de 700x250 mm, de chapa perfurada de aço galvanizado, com perfurações redondas dispostas em triângulo 60°, R2 T3, de 2 mm de diâmetro e 3 mm de distância entre centros de duas perfurações contiguas, de 2 mm de espessura e com 40% da superfície perfurada, com os bordos mais longos dobrados em U de 25x25 mm. (material) | 1 | 5636.95 | 5636.950 |
| mq08sol020 | h | Equipamentos e elementos auxiliares para soldadura eléctrica. (equipamento) | 0.135 | 331.59 | 44.765 |
| mo047 | h | Oficial de 1ª montador de estruturas metálicas. (mão de obra) | 0.155 | 681.25 | 105.594 |
| mo094 | h | Ajudante de montador de estruturas metálicas. (mão de obra) | 0.155 | 436.51 | 67.659 |
| % | % | Custos directos complementares | 2 % | 5854.968 | 117.099 |
|  |  | Custos directos |  |  | 5972.067 |

Resíduos:
- colocação: mt26aha030a; factor de resíduo 0.006

## Recursos

**mt26aha030a** Ud Degrau recto de 700x250 mm
Dados técnicos: Custo energético 54.533 MJ; Emissão de CO2 4.835 kg; Código LER 17 04 05; Massa do elemento 1.59 kg; Volume 0.000757 m3
Resíduos:
- embalagem: re170203 Plástico. (componente de resíduo); rendimento 0.04 kg; Código LER 17 02 03; Massa do elemento 1 kg; Volume 0.001667 m3
