# Ancoragem mecânica por aparafusamento, sobre o elemento de betão

- Propriedade do ficheiro: CYPE Ingenieros S.A.
- Formato: FIEBDC-3/2016
- Programa: Gerador de preços para construção civil. CYPE Ingenieros, S.A.
- Data: 18/04/2024
- Âmbito geográfico: Cabo Verde
- Moeda: CVE
- Custos indirectos: 3 %
- IVA: 15 %

## E Estruturas

### EH Betão armado

#### EHW Ancoragens estruturais

**EHW025** Ud Ancoragem mecânica por aparafusamento, sobre o elemento de betão.
Ancoragem mecânica tipo parafuso de cabeça escareada com estrela interior de seis pontas para chave Torx, de aço galvanizado, 10x90 35/15/-, de 10 mm de diâmetro e 90 mm de comprimento, com duas opções de encastramento, aparafusada directamente na perfuração de 10 mm de diâmetro e 65 ou 85 mm de profundidade mínima, realizada através de furo com martelo percutor e broca, sobre elemento fissurado ou não fissurado, de betão de 20 N/mm² de resistência característica mínima e 50 N/mm² de resistência característica máxima.
Inclui: Implantação da posição da ancoragem. Execução da perfuração. Limpeza do pó resultante. Colocação da peça a fixar. Colocação do parafuso e aparafusamento do mesmo. Limpeza dos restos sobrantes.
Critério de medição de projecto: Número de unidades previstas, segundo documentação gráfica de Projecto.
Critério de medição de obra: Medir-se-á o número de unidades realmente executadas segundo especificações de Projecto.

| Código | Un | Descrição | Rendimento | Preço | Importância |
|---|---|---|---|---|---|
| mt26ahi106q | Ud | Ancoragem mecânica tipo parafuso de cabeça escareada com estrela interior de seis pontas para chave Torx, de aço galvanizado, 10x90 35/15/-, de 10 mm de diâmetro e 90 mm de comprimento, com duas opções de encastramento, para fixação sobre elementos de betão, fissurados ou não fissurados. (material) | 1 | 503.55 | 503.550 |
| mo020 | h | Oficial de 1ª construção. (mão de obra) | 0.078 | 622.24 | 48.535 |
| mo112 | h | Operário especializado construção. (mão de obra) | 0.078 | 390.16 | 30.432 |
| % | % | Custos directos complementares | 2 % | 582.517 | 11.650 |
|  |  | Custos directos |  |  | 594.167 |

Resíduos:
- colocação: mt26ahi106q; factor de resíduo 0.0188

## Recursos

**mt26ahi106q** Ud Ancoragem mecânica tipo parafuso de cabeça escareada com estrela interior de seis pontas para chave Torx
Dados técnicos: Custo energético 3.803 MJ; Emissão de CO2 0.261 kg; Código LER 17 04 05; Massa do elemento 0.055 kg; Volume 0.000026 m3
Resíduos:
- embalagem: re170203 Plástico. (componente de resíduo); rendimento 0.025 kg; Código LER 17 02 03; Massa do elemento 1 kg; Volume 0.001667 m3
