# Parede de placas de gesso laminado

- Propriedade do ficheiro: CYPE Ingenieros S.A.
- Formato: FIEBDC-3/2016
- Programa: Gerador de preços para construção civil. CYPE Ingenieros, S.A.
- Data: 28/10/2024
- Âmbito geográfico: Cabo Verde
- Moeda: CVE
- Custos indirectos: 3 %
- IVA: 15 %

## F Fachadas, divisões e protecções

### FB Paredes divisórias de placas

#### FBY De placas de gesso laminado

**FBY010** m² Parede de placas de gesso laminado.
Parede simples (15+48+15)/400 (48) (com uma placa tipo normal em cada face, de 15 mm de espessura cada placa), de 78 mm de espessura total, com nível de qualidade do acabamento standard (Q2), formado por uma estrutura simples de perfis de chapa de aço galvanizado de 48 mm de largura, à base de montantes (elementos verticais) separados 400 mm entre si, com disposição normal "N" e canais (elementos horizontais), à qual aparafusam-se duas placas no total (uma placa tipo normal em cada face, de 15 mm de espessura cada placa). Inclusive fita acústica de dilatação autocolante; fixações para a ancoragem de canais e montantes metálicos; parafusos para a fixação das placas; fita de papel com reforço metálico e massa e fita para o tratamento de juntas.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12psg041b | m | Banda autocolante dessolidarizante de espuma de poliuretano de células fechadas, de 3,2 mm de espessura e 50 mm de largura, resistência térmica 0,10 m²°C/W, condutibilidade térmica 0,032 W/(m°C). (material) | 1.2 | 39.02 | 46.824 |
| mt12psg070c | m | Canal de perfil de aço galvanizado de 48 mm de largura, segundo EN 14195. (material) | 0.7 | 213.96 | 149.772 |
| mt12psg060c | m | Montante de perfil de aço galvanizado de 48 mm de largura, segundo EN 14195. (material) | 2.75 | 258.34 | 710.435 |
| mt12psg010b | m² | Placa de gesso laminado A / EN 520 - 1200 / comprimento / 15 / com os bordos longitudinais afinados. (material) | 2.1 | 779.76 | 1637.496 |
| mt12psg081c | Ud | Parafuso autoperfurante 3,5x25 mm. (material) | 38 | 1.49 | 56.620 |
| mt12psg220 | Ud | Fixação composta por bucha e parafuso 5x27. (material) | 1.6 | 10.51 | 16.816 |
| mt12psg035a | kg | Massa de colagem, segundo EN 14496. (material) | 0.1 | 71.01 | 7.101 |
| mt12psg030a | kg | Massa de juntas, segundo EN 13963. (material) | 0.6 | 147.31 | 88.386 |
| mt12psg040a | m | Fita microperfurada de papel, segundo EN 13963. (material) | 3.2 | 6.98 | 22.336 |
| mt12psg040b | m | Fita de papel com reforço metálico, segundo NP EN 14353. (material) | 0.3 | 69.41 | 20.823 |
| mo053 | h | Oficial de 1ª montador de pré-fabricados interiores. (mão de obra) | 0.339 | 644.41 | 218.455 |
| mo100 | h | Ajudante de montador de pré-fabricados interiores. (mão de obra) | 0.339 | 402.07 | 136.302 |
| % | % | Custos directos complementares | 2 % | 3111.366 | 62.227 |
|  |  | Custos directos |  |  | 3173.593 |

Resíduos:
- colocação: mt12psg041b; factor de resíduo 0.06
- colocação: mt12psg070c Canal de perfil de aço galvanizado de 48 mm de largura, segundo EN 14195; factor de resíduo 0.0187621
- colocação: mt12psg060c Montante de perfil de aço galvanizado de 48 mm de largura, segundo EN 14195; factor de resíduo 0.0176845
- colocação: mt12psg010b Placa de gesso laminado A / EN 520 - 1200 / comprimento / 15 / com os bordos longitudinais afinados; factor de resíduo 0.018
- colocação: mt12psg081c Parafuso autoperfurante 3,5x25 mm; factor de resíduo 0.00533333
- colocação: mt12psg035a Massa de colagem, segundo EN 14496; factor de resíduo 0.03
- colocação: mt12psg030a Massa de juntas, segundo EN 13963; factor de resíduo 0.03
- colocação: mt12psg040a Fita microperfurada de papel, segundo EN 13963; factor de resíduo 0.0440299
- colocação: mt12psg040b Fita de papel com reforço metálico, segundo NP EN 14353; factor de resíduo 0.044

## Recursos

**mt12psg041b** m Banda autocolante dessolidarizante de espuma de poliuretano de células fechadas
Dados técnicos: Custo energético 1.712 MJ; Emissão de CO2 0.083 kg; Código LER 17 06 04; Massa do elemento 0.0112 kg; Volume 0.000019 m3
Resíduos:
- embalagem: re170203 Plástico. (componente de resíduo); rendimento 0.001 kg; Código LER 17 02 03; Massa do elemento 1 kg; Volume 0.001667 m3

**mt12psg070c** m Canal de perfil de aço galvanizado de 48 mm de largura, segundo EN 14195
Dados técnicos: Custo energético 77.382 MJ; Emissão de CO2 2.373 kg; Código LER 17 04 05; Massa do elemento 0.58 kg; Volume 0.000276 m3
Resíduos:
- embalagem: re170203 Plástico; rendimento 0.005 kg

**mt12psg060c** m Montante de perfil de aço galvanizado de 48 mm de largura, segundo EN 14195
Dados técnicos: Custo energético 77.405 MJ; Emissão de CO2 2.374 kg; Código LER 17 04 05; Massa do elemento 0.58 kg; Volume 0.000276 m3
Resíduos:
- embalagem: re170203 Plástico; rendimento 0.005 kg

**mt12psg010b** m² Placa de gesso laminado A / EN 520 - 1200 / comprimento / 15 / com os bordos longitudinais afinados
Dados técnicos: Custo energético 325.486 MJ; Emissão de CO2 4.847 kg; Código LER 17 08 02; Massa do elemento 12.38 kg; Volume 0.01238 m3
Resíduos:
- embalagem: re170203 Plástico; rendimento 0.004 kg

**mt12psg081c** Ud Parafuso autoperfurante 3,5x25 mm
Dados técnicos: Custo energético 0.015 MJ; Emissão de CO2 0.002 kg; Código LER 17 04 05; Massa do elemento 0.0015 kg
Resíduos:
- embalagem: re150101 Embalagens de papel e cartão. (componente de resíduo); rendimento 0.001 kg; Código LER 15 01 01; Massa do elemento 1 kg; Volume 0.001333 m3

**mt12psg035a** kg Massa de colagem, segundo EN 14496
Dados técnicos: Custo energético 5.138 MJ; Emissão de CO2 0.246 kg; Código LER 17 08 02; Massa do elemento 1 kg; Volume 0.001 m3
Resíduos:
- embalagem: re170203 Plástico; rendimento 0.02 kg

**mt12psg030a** kg Massa de juntas, segundo EN 13963
Dados técnicos: Custo energético 12.798 MJ; Emissão de CO2 0.436 kg; Código LER 17 08 02; Massa do elemento 1 kg; Volume 0.001 m3
Resíduos:
- embalagem: re170203 Plástico; rendimento 0.02 kg

**mt12psg040a** m Fita microperfurada de papel, segundo EN 13963
Dados técnicos: Custo energético 0.004 MJ; Emissão de CO2 0.006 kg; Código LER 20 01 01; Massa do elemento 0.0067 kg; Volume 0.000009 m3

**mt12psg040b** m Fita de papel com reforço metálico, segundo NP EN 14353
Dados técnicos: Custo energético 4.511 MJ; Emissão de CO2 0.348 kg; Código LER 20 01 01; Massa do elemento 0.06 kg; Volume 0.00008 m3
