# Pilastra

- Propriedade do ficheiro: CYPE Ingenieros S.A.
- Formato: FIEBDC-3/2016
- Programa: Gerador de preços para construção civil. CYPE Ingenieros, S.A.
- Data: 18/04/2024
- Âmbito geográfico: Cabo Verde
- Moeda: CVE
- Custos indirectos: 3 %
- IVA: 15 %

## F Fachadas, divisões e protecções

### FD Protecções e gradeamentos

#### FDB Balaustradas

**FDB020** Ud Pilastra.
Pilastra pré-fabricada de betão para balaustrada de secção quadrada de 25x25x80 cm, colocada em paredes e assente com argamassa de cimento e cal, confeccionada em obra, dosificação 1:1:7. Inclusive remate plano de 30x30x10 cm, marcação, nivelamento, enchimento de juntas e limpeza.
Inclui: Limpeza e preparação da borda de apoio. Marcação, disposição e montagem das peças. Colocação das peças de remate. Enchimento e perfilamento de juntas com argamassa de cimento.
Critério de medição de projecto: Número de unidades previstas, segundo documentação gráfica de Projecto.
Critério de medição de obra: Medir-se-á o número de unidades realmente executadas segundo especificações de Projecto.

| Código | Un | Descrição | Rendimento | Preço | Importância |
|---|---|---|---|---|---|
| mt20bhp040b | Ud | Pilar quadrado pré-fabricado de betão branco para balaustrada, 25x25x80 cm, inclusive base. (material) | 1 | 4555.65 | 4555.650 |
| mt20bhp060b | Ud | Remate plano pré-fabricado de betão branco para pilastra de balaustrada, 30x30x10 cm. (material) | 1 | 1017.22 | 1017.220 |
| mt08aaa010a | m³ | Água. (material) | 0.006 | 193.69 | 1.162 |
| mt01arg005a | t | Areia de pedreira, para argamassa preparada em obra. (material) | 0.002 | 2085.8 | 4.172 |
| mt08cem041m | kg | Cimento branco em sacos. (material) | 0.25 | 24.44 | 6.110 |
| mt08cal011a | kg | Cal aérea hidratada, tipo CL 90-S, segundo NP EN 459-1, em sacos. (material) | 0.25 | 56.37 | 14.093 |
| mq06hor010 | h | Betoneira eléctrica com uma capacidade de amassadura de 160 l. (equipamento) | 0.005 | 330.99 | 1.655 |
| mo020 | h | Oficial de 1ª construção. (mão de obra) | 0.229 | 622.24 | 142.493 |
| mo113 | h | Operário não qualificado construção. (mão de obra) | 0.239 | 383.87 | 91.745 |
| % | % | Custos directos complementares | 2 % | 5834.300 | 116.686 |
|  |  | Custos directos |  |  | 5950.986 |

Resíduos:
- colocação: mt20bhp040b Pilar quadrado pré-fabricado de betão branco para balaustrada, 25x25x80 cm, inclusive base; factor de resíduo 0.0248
- colocação: mt20bhp060b Remate plano pré-fabricado de betão branco para pilastra de balaustrada, 30x30x10 cm; factor de resíduo 0.0248
- colocação: mt01arg005a Areia de pedreira, para argamassa preparada em obra; factor de resíduo 0.00501329
- colocação: mt08cem041m Cimento branco em sacos; factor de resíduo 0.0063
- colocação: mt08cal011a Cal aérea hidratada, tipo CL 90-S, segundo NP EN 459-1, em sacos; factor de resíduo 0.042

## Recursos

**mt20bhp040b** Ud Pilar quadrado pré-fabricado de betão branco para balaustrada, 25x25x80 cm, inclusive base
Dados técnicos: Custo energético 5.940 MJ; Emissão de CO2 5.039 kg; Código LER 17 01 01; Massa do elemento 32 kg; Volume 0.021333 m3
Resíduos:
- embalagem: re170201 Madeira. (componente de resíduo); rendimento 0.001 kg; Código LER 17 02 01; Massa do elemento 1 kg; Volume 0.000909 m3
- embalagem: re170203 Plástico. (componente de resíduo); rendimento 0.05 kg; Código LER 17 02 03; Massa do elemento 1 kg; Volume 0.001667 m3

**mt20bhp060b** Ud Remate plano pré-fabricado de betão branco para pilastra de balaustrada, 30x30x10 cm
Dados técnicos: Custo energético 6.090 MJ; Emissão de CO2 5.789 kg; Código LER 17 01 01; Massa do elemento 37 kg; Volume 0.024667 m3
Resíduos:
- embalagem: re170201 Madeira; rendimento 0.001 kg
- embalagem: re170203 Plástico; rendimento 0.05 kg

**mt08aaa010a** m³ Água
Dados técnicos: Custo energético 60.000 MJ; Emissão de CO2 30.000 kg

**mt01arg005a** t Areia de pedreira, para argamassa preparada em obra
Dados técnicos: Custo energético 75.000 MJ; Emissão de CO2 4.000 kg; Código LER 01 04 08; Massa do elemento 1000 kg; Volume 0.666667 m3

**mt08cem041m** kg Cimento branco em sacos
Dados técnicos: Custo energético 7.174 MJ; Emissão de CO2 0.904 kg; Código LER 17 01 01; Massa do elemento 1 kg; Volume 0.000667 m3
Resíduos:
- embalagem: re150101 Embalagens de papel e cartão. (componente de resíduo); rendimento 0.014 kg; Código LER 15 01 01; Massa do elemento 1 kg; Volume 0.001333 m3
- embalagem: re170201 Madeira; rendimento 0.001 kg
- embalagem: re170203 Plástico; rendimento 0.003 kg

**mt08cal011a** kg Cal aérea hidratada, tipo CL 90-S, segundo NP EN 459-1, em sacos
Dados técnicos: Custo energético 5.019 MJ; Emissão de CO2 0.227 kg; Código LER 17 09 04; Massa do elemento 1 kg; Volume 0.000667 m3
Resíduos:
- embalagem: re150101 Embalagens de papel e cartão; rendimento 0.009 kg
- embalagem: re170203 Plástico; rendimento 0.002 kg
