# Encontro de parede divisória interior com painéis de sectorização com paramento

- Propriedade do ficheiro: CYPE Ingenieros S.A.
- Formato: FIEBDC-3/2016
- Programa: Gerador de preços para construção civil. CYPE Ingenieros, S.A.
- Data: 18/04/2024
- Âmbito geográfico: Cabo Verde
- Moeda: CVE
- Custos indirectos: 3 %
- IVA: 15 %

## F Fachadas, divisões e protecções

### FI Paredes divisórias leves

#### FIM Painéis de sectorização

**FIM011** m Encontro de parede divisória interior com painéis de sectorização com paramento.
Encontro de parede divisória interior com painéis de sectorização com paramento formado por: tira de lã mineral de 100 mm de largura realizada a partir de painel rígido de lã mineral, segundo EN 13162, de 30 mm de espessura, perfil angular de chapa de aço galvanizado, de 80x25 mm e 1,5 mm de espessura e peça de remate de chapa dobrada de aço pré-lacado, espessura 0,8 mm, desenvolvimento 150 mm e 2 dobras. Incluindo parafusos para a fixação dos perfis metálicos.
Inclui: Implantação e corte do isolamento. Colocação do isolamento. Colocação de perfil angular. Colocação do isolamento. Colocação do perfil de remate.
Critério de medição de projecto: Comprimento medido em verdadeira magnitude, segundo documentação gráfica de Projecto.
Critério de medição de obra: Medir-se-á, em verdadeira magnitude, o comprimento realmente executado segundo especificações de Projecto.

| Código | Un | Descrição | Rendimento | Preço | Importância |
|---|---|---|---|---|---|
| mt16lra010a | m² | Painel rígido de lã mineral, segundo EN 13162, não revestido, de 30 mm de espessura, resistência térmica 0,85 m²°C/W, condutibilidade térmica 0,035 W/(m°C), Euroclasse A1 de reacção ao fogo segundo NP EN 13501-1, capacidade de absorção de água a curto prazo <=1 kg/m² e factor de resistência à difusão do vapor de água 1. (material) | 0.2 | 1849.48 | 369.896 |
| mt12psg400d | m | Perfil angular de chapa de aço galvanizado, de 80x25 mm e 1,5 mm de espessura. (material) | 1 | 405.92 | 405.920 |
| mt20rca010ka | m | Peça de remate de chapa dobrada de aço pré-lacado, espessura 0,8 mm, desenvolvimento 150 mm e 2 dobras. (material) | 1 | 678.37 | 678.370 |
| mt13pst100a | Ud | Parafuso auto-roscante de cabeça escareada, de aço galvanizado, de 6 mm de diâmetro e 40 mm de comprimento. (material) | 10 | 28.78 | 287.800 |
| mt07emr100aa | Ud | Parafuso estrutural de aço zincado, com anilha, de 7,5 mm de diâmetro e 60 mm de comprimento, de cabeça hexagonal, para aparafusar directamente sobre o furo realizado no betão. (material) | 15 | 170.51 | 2557.650 |
| mt12psg081j | Ud | Parafuso autoperfurante rosca-chapa 3,5x11 mm. (material) | 5 | 1.79 | 8.950 |
| mo053 | h | Oficial de 1ª montador de pré-fabricados interiores. (mão de obra) | 0.229 | 639.39 | 146.420 |
| mo100 | h | Ajudante de montador de pré-fabricados interiores. (mão de obra) | 0.229 | 398.94 | 91.357 |
| % | % | Custos directos complementares | 2 % | 4546.363 | 90.927 |
|  |  | Custos directos |  |  | 4637.290 |

Resíduos:
- colocação: mt16lra010a; factor de resíduo 0.0414889
- colocação: mt12psg400d Perfil angular de chapa de aço galvanizado, de 80x25 mm e 1,5 mm de espessura; factor de resíduo 0.0139962
- colocação: mt20rca010ka Peça de remate de chapa dobrada de aço pré-lacado, espessura 0,8 mm, desenvolvimento 150 mm e 2 dobras; factor de resíduo 0.00808013
- colocação: mt13pst100a Parafuso auto-roscante de cabeça escareada, de aço galvanizado, de 6 mm de diâmetro e 40 mm de comprimento; factor de resíduo 0.00473684
- colocação: mt12psg081j Parafuso autoperfurante rosca-chapa 3,5x11 mm; factor de resíduo 0.005

## Recursos

**mt16lra010a** m² Painel rígido de lã mineral
Dados técnicos: Custo energético 210.632 MJ; Emissão de CO2 5.528 kg; Código LER 17 06 04; Massa do elemento 3.6 kg; Volume 0.006 m3
Resíduos:
- embalagem: re170203 Plástico. (componente de resíduo); rendimento 0.027 kg; Código LER 17 02 03; Massa do elemento 1 kg; Volume 0.001667 m3

**mt12psg400d** m Perfil angular de chapa de aço galvanizado, de 80x25 mm e 1,5 mm de espessura
Dados técnicos: Custo energético 16.180 MJ; Emissão de CO2 1.216 kg; Código LER 17 04 05; Massa do elemento 0.53 kg; Volume 0.000252 m3
Resíduos:
- embalagem: re170203 Plástico; rendimento 0.006 kg

**mt20rca010ka** m Peça de remate de chapa dobrada de aço pré-lacado, espessura 0,8 mm, desenvolvimento 150 mm e 2 dobras
Dados técnicos: Custo energético 9.933 MJ; Emissão de CO2 0.514 kg; Código LER 17 04 05; Massa do elemento 0.936 kg; Volume 0.000446 m3
Resíduos:
- embalagem: re170203 Plástico; rendimento 0.008 kg

**mt13pst100a** Ud Parafuso auto-roscante de cabeça escareada, de aço galvanizado, de 6 mm de diâmetro e 40 mm de comprimento
Dados técnicos: Custo energético 0.197 MJ; Emissão de CO2 0.021 kg; Código LER 17 04 05; Massa do elemento 0.0076 kg; Volume 0.000004 m3
Resíduos:
- embalagem: re150101 Embalagens de papel e cartão. (componente de resíduo); rendimento 0.001 kg; Código LER 15 01 01; Massa do elemento 1 kg; Volume 0.001333 m3

**mt12psg081j** Ud Parafuso autoperfurante rosca-chapa 3,5x11 mm
Dados técnicos: Custo energético 0.010 MJ; Emissão de CO2 0.001 kg; Código LER 17 04 05; Massa do elemento 0.001 kg
Resíduos:
- embalagem: re150101 Embalagens de papel e cartão; rendimento 0.001 kg
