# Ancoragem mecânica com bucha de expansão e parafuso, em betão

- Propriedade do ficheiro: CYPE Ingenieros S.A.
- Formato: FIEBDC-3/2016
- Programa: Gerador de preços para construção civil. CYPE Ingenieros, S.A.
- Data: 18/04/2024
- Âmbito geográfico: Cabo Verde
- Moeda: CVE
- Custos indirectos: 3 %
- IVA: 15 %

## H Remates e trabalhos auxiliares

### HA Ancoragens

#### HAH Sobre betão

**HAH002** Ud Ancoragem mecânica com bucha de expansão e parafuso, em betão.
Ancoragem mecânica com bucha de expansão de poliamida e parafuso de aço zincado, de cabeça escareada, de 10 mm de diâmetro e 160 mm de comprimento, para fixação de elemento não estrutural a suporte de betão endurecido.
Inclui: Implantação da posição da ancoragem. Execução da perfuração. Limpeza do pó resultante. Introdução da ancoragem. Aparafusamento. Limpeza dos restos sobrantes.
Critério de medição de projecto: Número de unidades previstas, segundo documentação gráfica de Projecto.
Critério de medição de obra: Medir-se-á o número de unidades realmente executadas segundo especificações de Projecto.

| Código | Un | Descrição | Rendimento | Preço | Importância |
|---|---|---|---|---|---|
| mt26wur300q | Ud | Ancoragem mecânica com bucha de expansão de poliamida e parafuso de aço zincado, de cabeça escareada, de 10 mm de diâmetro e 160 mm de comprimento. (material) | 1 | 403.15 | 403.150 |
| mo113 | h | Operário não qualificado construção. (mão de obra) | 0.038 | 383.87 | 14.587 |
| % | % | Custos directos complementares | 2 % | 417.737 | 8.355 |
|  |  | Custos directos |  |  | 426.092 |

## Recursos

**mt26wur300q** Ud Ancoragem mecânica com bucha de expansão de poliamida e parafuso de aço zincado
Dados técnicos: Custo energético 6.193 MJ; Emissão de CO2 0.383 kg
Resíduos:
- embalagem: re150101 Embalagens de papel e cartão. (componente de resíduo); rendimento 0.09 kg; Código LER 15 01 01; Massa do elemento 1 kg; Volume 0.001333 m3
- embalagem: re170203 Plástico. (componente de resíduo); rendimento 0.045 kg; Código LER 17 02 03; Massa do elemento 1 kg; Volume 0.001667 m3
