# Perfil de esquina autocolante, de alumínio

- Propriedade do ficheiro: CYPE Ingenieros S.A.
- Formato: FIEBDC-3/2016
- Programa: Gerador de preços para construção civil. CYPE Ingenieros, S.A.
- Data: 18/04/2024
- Âmbito geográfico: Cabo Verde
- Moeda: CVE
- Custos indirectos: 3 %
- IVA: 15 %

## H Remates e trabalhos auxiliares

### HD Perfis decorativos

#### HDC Perfis para esquinas

**HDC011** m Perfil de esquina autocolante, de alumínio.
Perfil autocolante em L, para a protecção de esquinas exteriores em revestimentos, de alumínio anodizado, com abas de 23x23 mm de comprimento e 2 mm de espessura.
Inclui: Preparação da superfície suporte. Marcação. Corte e preparação. Colocação e fixação.
Critério de medição de projecto: Comprimento medido segundo documentação gráfica de Projecto. Não foi incrementada a medição por perdas, uma vez que na composição se considerou 5% a mais.
Critério de medição de obra: Medir-se-á o comprimento realmente executado segundo especificações de Projecto.

| Código | Un | Descrição | Rendimento | Preço | Importância |
|---|---|---|---|---|---|
| mt18jpc110a | m | Perfil autocolante em L, para a protecção de esquinas exteriores em revestimentos, de alumínio anodizado, com abas de 23x23 mm de comprimento e 2 mm de espessura. (material) | 1.05 | 1343.92 | 1411.116 |
| mo024 | h | Oficial de 1ª ladrilhador (azulejador). (mão de obra) | 0.057 | 622.24 | 35.468 |
| % | % | Custos directos complementares | 2 % | 1446.584 | 28.932 |
|  |  | Custos directos |  |  | 1475.516 |

Resíduos:
- colocação: mt18jpc110a; factor de resíduo 0.048

## Recursos

**mt18jpc110a** m Perfil autocolante em L
Dados técnicos: Custo energético 29.059 MJ; Emissão de CO2 2.184 kg; Código LER 17 04 02; Massa do elemento 0.25 kg; Volume 0.000167 m3
Resíduos:
- embalagem: re170203 Plástico. (componente de resíduo); rendimento 0.005 kg; Código LER 17 02 03; Massa do elemento 1 kg; Volume 0.001667 m3
