# Interfone electrónico colectivo

- Propriedade do ficheiro: CYPE Ingenieros S.A.
- Formato: FIEBDC-3/2016
- Programa: Gerador de preços para construção civil. CYPE Ingenieros, S.A.
- Data: 28/10/2024
- Âmbito geográfico: Cabo Verde
- Moeda: CVE
- Custos indirectos: 3 %
- IVA: 15 %

## I Instalações

### IA Audiovisuais

#### IAV Interfonia e vídeo

**IAV021** Ud Interfone electrónico colectivo.
Instalação de interfone electrónico convencional para 10 habitações composto por: placa exterior de rua convencional com 10 botões de pressão de chamada, fecho superior e inferior, alimentador e 10 telefones. Inclusive, abre-portas, viseira, cablagem e caixas.
Critérios considerados na determinação do preço da unidade de obra: O preço não inclui os trabalhos auxiliares de pedreiro para instalações.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 17 | 78.42 | 1333.140 |
| mt40pga010 | m | Cabo formado por condutores de cobre flexível de 8x0,22 mm², com isolamento de PVC e bainha exterior de PVC branco. (material) | 16 | 72.91 | 1166.560 |
| mt40pea030c | m | Cabo paralelo formado por condutores de cobre de 2x1,0 mm². Segundo NP 2356. (material) | 7 | 133.98 | 937.860 |
| mt40pge030f | Ud | Kit de porteiro electrónico composto por módulo compacto para áudio com 10 botões de pressão de chamada em duas colunas, módulo de som, fecho superior e inferior, caixa de encastrar fonte de alimentação e 10 telefones com chamada electrónica. (material) | 1 | 57264.95 | 57264.950 |
| mt40pga062b | Ud | Viseira, para módulo compacto. (material) | 1 | 5158.79 | 5158.790 |
| mt40pga050a | Ud | Abre-portas eléctrico de corrente alternada. (material) | 1 | 2905.09 | 2905.090 |
| mo003 | h | Oficial de 1ª electricista. (mão de obra) | 22.568 | 644.41 | 14543.045 |
| mo102 | h | Ajudante de electricista. (mão de obra) | 22.568 | 401.31 | 9056.764 |
| % | % | Custos directos complementares | 2 % | 92366.199 | 1847.324 |
|  |  | Custos directos |  |  | 94213.523 |

Resíduos:
- colocação: mt35tpt010be; factor de resíduo 0.0275
- colocação: mt40pga010 Cabo formado por condutores de cobre flexível de 8x0,22 mm², com isolamento de PVC e bainha exterior de PVC branco; factor de resíduo 0.0164968
- colocação: mt40pea030c Cabo paralelo formado por condutores de cobre de 2x1,0 mm². Segundo NP 2356; factor de resíduo 0.0165169

## Recursos

**mt35tpt010be** m Tubo rígido de PVC VD-M de 20 mm de diâmetro exterior e 1,5 mm de espessura. Resistência à compressão 750 N
Dados técnicos: Custo energético 12.594 MJ; Emissão de CO2 0.625 kg; Código LER 17 02 03; Massa do elemento 0.13 kg; Volume 0.000217 m3

**mt40pga010** m Cabo formado por condutores de cobre flexível de 8x0,22 mm², com isolamento de PVC e bainha exterior de PVC branco
Dados técnicos: Custo energético 0.614 MJ; Emissão de CO2 0.066 kg; Código LER 17 04 11; Massa do elemento 0.0157 kg; Volume 0.00001 m3
Resíduos:
- embalagem: re150101 Embalagens de papel e cartão. (componente de resíduo); rendimento 0.065 kg; Código LER 15 01 01; Massa do elemento 1 kg; Volume 0.001333 m3

**mt40pea030c** m Cabo paralelo formado por condutores de cobre de 2x1,0 mm². Segundo NP 2356
Dados técnicos: Custo energético 0.691 MJ; Emissão de CO2 0.068 kg; Código LER 17 04 11; Massa do elemento 0.0178 kg; Volume 0.000012 m3
Resíduos:
- embalagem: re150101 Embalagens de papel e cartão; rendimento 0.065 kg

**mt40pge030f** Ud Kit de porteiro electrónico composto por módulo compacto para áudio com 10 botões de pressão de chamada em duas
Dados técnicos: Custo energético 395.429 MJ; Emissão de CO2 19.706 kg
Resíduos:
- embalagem: re150101 Embalagens de papel e cartão; rendimento 0.288 kg

**mt40pga062b** Ud Viseira, para módulo compacto
Dados técnicos: Custo energético 0.133 MJ; Emissão de CO2 0.210 kg
Resíduos:
- embalagem: re150101 Embalagens de papel e cartão; rendimento 0.247 kg

**mt40pga050a** Ud Abre-portas eléctrico de corrente alternada
Dados técnicos: Custo energético 2.890 MJ; Emissão de CO2 0.209 kg
Resíduos:
- embalagem: re150101 Embalagens de papel e cartão; rendimento 0.072 kg
