# Caixa de selecção de fluxo de refrigerante, para sistema com recuperação de calor, para gás R-410A

- Propriedade do ficheiro: CYPE Ingenieros S.A.
- Formato: FIEBDC-3/2016
- Programa: Gerador de preços para construção civil. CYPE Ingenieros, S.A.
- Data: 18/04/2024
- Âmbito geográfico: Cabo Verde
- Moeda: CVE
- Custos indirectos: 3 %
- IVA: 15 %

## I Instalações

### IB Sistemas de climatização

#### IBP Sistema VRF (Toshiba)

**IBP500** Ud Caixa de selecção de fluxo de refrigerante, para sistema com recuperação de calor, para gás R-410A.
Caixa de selecção de fluxo de refrigerante, sistema VRF com recuperação de calor, para gás R-410A, para um máximo de 6 unidades interiores ligáveis directamente, modelo RBM-Y1801F6PE "TOSHIBA", com um intervalo de capacidade de cada unidade interior ligada a jusante até 6, alimentação monofásica (230V/50Hz).
Critérios considerados na determinação do preço da unidade de obra: O preço não inclui a canalização nem a cablagem eléctrica de alimentação.
Inclui: Marcação. Colocação e fixação. Ligação às linhas frigoríficas. Ligação à rede eléctrica. Ligação à rede de drenagem.
Critério de medição de projecto: Número de unidades previstas, segundo documentação gráfica de Projecto.
Critério de medição de obra: Medir-se-á o número de unidades realmente executadas segundo especificações de Projecto.

| Código | Un | Descrição | Rendimento | Preço | Importância |
|---|---|---|---|---|---|
| mt42tsb504d | Ud | Caixa de selecção de fluxo de refrigerante, sistema VRF com recuperação de calor, para gás R-410A, para um máximo de 6 unidades interiores ligáveis directamente, modelo RBM-Y1801F6PE "TOSHIBA", com um intervalo de capacidade de cada unidade interior ligada a jusante até 6, alimentação monofásica (230V/50Hz). (material) | 1 | 1079157.63 | 1079157.630 |
| mo005 | h | Oficial de 1ª instalador de ar condicionado. (mão de obra) | 0.573 | 639.39 | 366.370 |
| mo104 | h | Ajudante de instalador de ar condicionado. (mão de obra) | 0.573 | 398.19 | 228.163 |
| % | % | Custos directos complementares | 2 % | 1079752.163 | 21595.043 |
|  |  | Custos directos |  |  | 1101347.206 |
