# Cabo bus de comunicações

- Propriedade do ficheiro: CYPE Ingenieros S.A.
- Formato: FIEBDC-3/2016
- Programa: Gerador de preços para construção civil. CYPE Ingenieros, S.A.
- Data: 28/10/2024
- Âmbito geográfico: Cabo Verde
- Moeda: CVE
- Custos indirectos: 3 %
- IVA: 15 %

## I Instalações

### IB Sistemas de climatização

#### IBP Sistema VRF (Toshiba)

**IBP550** m Cabo bus de comunicações.
Cabo bus de comunicações, bipolar, blindado, de 1,25 mm² de secção, sem polaridade.
Critérios considerados na determinação do preço da unidade de obra: O preço não inclui a canalização.
Inclui: Colocação do cabo. Ligação.
Critério de medição de projecto: Comprimento medido segundo documentação gráfica de Projecto.
Critério de medição de obra: Medir-se-á o comprimento realmente executado segundo especificações de Projecto.

| Código | Un | Descrição | Rendimento | Preço | Importância |
|---|---|---|---|---|---|
| mt42tsb910a | m | Cabo bus de comunicações, bipolar, blindado, de 1,25 mm² de secção, sem polaridade (material) | 1 | 1307.12 | 1307.120 |
| mo005 | h | Oficial de 1ª instalador de ar condicionado. (mão de obra) | 0.057 | 644.41 | 36.731 |
| mo104 | h | Ajudante de instalador de ar condicionado. (mão de obra) | 0.057 | 401.31 | 22.875 |
| % | % | Custos directos complementares | 2 % | 1366.726 | 27.335 |
|  |  | Custos directos |  |  | 1394.061 |

Resíduos:
- colocação: mt42tsb910a Cabo bus de comunicações, bipolar, blindado, de 1,25 mm² de secção, sem polaridade; factor de resíduo 0.011

## Recursos

**mt42tsb910a** m Cabo bus de comunicações, bipolar, blindado, de 1,25 mm² de secção, sem polaridade
Dados técnicos: Custo energético 1.701 MJ; Emissão de CO2 0.098 kg; Código LER 17 04 11; Massa do elemento 0.045 kg; Volume 0.00003 m3
Resíduos:
- embalagem: re150101 Embalagens de papel e cartão. (componente de resíduo); rendimento 0.078 kg; Código LER 15 01 01; Massa do elemento 1 kg; Volume 0.001333 m3
