# Válvula de gasóleo

- Propriedade do ficheiro: CYPE Ingenieros S.A.
- Formato: FIEBDC-3/2016
- Programa: Gerador de preços para construção civil. CYPE Ingenieros, S.A.
- Data: 28/10/2024
- Âmbito geográfico: Cabo Verde
- Moeda: CVE
- Custos indirectos: 3 %
- IVA: 15 %

## I Instalações

### IC Aquecimento, arrefecimento, climatização e A.Q.S.

#### ICD Combustível líquido

**ICD150** Ud Válvula de gasóleo.
Válvula de esfera de latão niquelado para enroscar de 4". Totalmente montada, ligada e testada.
Inclui: Marcação. Ligação da válvula.
Critério de medição de projecto: Número de unidades previstas, segundo documentação gráfica de Projecto.
Critério de medição de obra: Medir-se-á o número de unidades realmente executadas segundo especificações de Projecto.

| Código | Un | Descrição | Rendimento | Preço | Importância |
|---|---|---|---|---|---|
| mt37sve010j | Ud | Válvula de esfera de latão niquelado para enroscar de 4". (material) | 1 | 28970.06 | 28970.060 |
| mo004 | h | Oficial de 1ª instalador de aquecimento. (mão de obra) | 0.286 | 644.41 | 184.301 |
| mo103 | h | Ajudante de instalador de aquecimento. (mão de obra) | 0.286 | 401.31 | 114.775 |
| % | % | Custos directos complementares | 2 % | 29269.136 | 585.383 |
|  |  | Custos directos |  |  | 29854.519 |

## Recursos

**mt37sve010j** Ud Válvula de esfera de latão niquelado para enroscar de 4"
Dados técnicos: Custo energético 5130.484 MJ; Emissão de CO2 344.629 kg
Resíduos:
- embalagem: re150101 Embalagens de papel e cartão. (componente de resíduo); rendimento 0.081 kg; Código LER 15 01 01; Massa do elemento 1 kg; Volume 0.001333 m3
