# Sistema de enchimento de silo para biomassa

- Propriedade do ficheiro: CYPE Ingenieros S.A.
- Formato: FIEBDC-3/2016
- Programa: Gerador de preços para construção civil. CYPE Ingenieros, S.A.
- Data: 21/06/2025
- Âmbito geográfico: Cabo Verde
- Moeda: CVE
- Custos indirectos: 3 %
- IVA: 15 %

## I Instalações

### IC Aquecimento, arrefecimento, climatização e A.Q.S.

#### ICQ Caldeiras de biomassa

**ICQ050** Ud Sistema de enchimento de silo para biomassa.
Sistema de enchimento horizontal de silo, para combustível de biomassa, formado por motor para transportador helicoidal sem-fim, de 5,5 kW de potência, com protecção contra explosões, quadro eléctrico para motor e transportador helicoidal sem-fim de 8 m de comprimento, ancorado ao paramento através de suportes. Totalmente montado, ligado e testado.
Inclui: Marcação. Nivelação, colocação e fixação dos componentes do sistema. Ligação à rede eléctrica.
Critério de medição de projecto: Número de unidades previstas, segundo documentação gráfica de Projecto.
Critério de medição de obra: Medir-se-á o número de unidades realmente executadas segundo especificações de Projecto.

| Código | Un | Descrição | Rendimento | Preço | Importância |
|---|---|---|---|---|---|
| mt38cbh020d | Ud | Motor para transportador helicoidal sem-fim, de 5,5 kW de potência, com protecção contra explosões, para depósito de difícil acessibilidade na zona de descarga de combustível. (material) | 1 | 610935.17 | 610935.170 |
| mt38cbh025a | Ud | Quadro eléctrico para motor. (material) | 1 | 129515.07 | 129515.070 |
| mt38cbh030a | m | Parafuso sem-fim de 230 mm de diâmetro. (material) | 8 | 19753.84 | 158030.720 |
| mt38cbh035a | Ud | Suporte intermédio para parafuso sem-fim. (material) | 1 | 56871.93 | 56871.930 |
| mt38cbh106a | Ud | Supervisão e direcção do procedimento de samblagem e ligação interna de sistema de enchimento horizontal de silo de biomassa. (material) | 1 | 62925.53 | 62925.530 |
| mo003 | h | Oficial de 1ª electricista. (mão de obra) | 8.019 | 672.75 | 5394.782 |
| mo102 | h | Ajudante de electricista. (mão de obra) | 8.019 | 418.91 | 3359.239 |
| % | % | Custos directos complementares | 2 % | 1027032.441 | 20540.649 |
|  |  | Custos directos |  |  | 1047573.090 |
