# Grupo hidráulico com permutador para produção de A.Q.S

- Propriedade do ficheiro: CYPE Ingenieros S.A.
- Formato: FIEBDC-3/2016
- Programa: Gerador de preços para construção civil. CYPE Ingenieros, S.A.
- Data: 10/11/2025
- Âmbito geográfico: Cabo Verde
- Moeda: CVE
- Custos indirectos: 3 %
- IVA: 15 %

## I Instalações

### IC Aquecimento, arrefecimento, climatização e A.Q.S.

#### ICS Sistemas de condução de água

**ICS100** Ud Grupo hidráulico com permutador para produção de A.Q.S.
Grupo hidráulico para produção de A.Q.S., caudal 20 l/min, modelo aguaFLOW exclusive VPM 20/25 /2 W "VAILLANT", com possibilidade de instalação na parede ou no frontal do depósito allSTOR exclusive, e formado por permutador de placas de aço inoxidável, bomba de circulação, sonda de temperatura, válvula de três vias, purgador de ar, válvula de segurança, central de regulação com ecrã de visualização da produção de A.Q.S., função anti-legionela e isolamento térmico de EPP, kit para instalação em parede de grupo hidráulico para produção de A.Q.S. aguaFLOW exclusive, bomba para recirculação de A.Q.S. Inclusive válvulas de corte, elementos de montagem e acessórios necessários para o seu correcto funcionamento.
Inclui: Marcação. Colocação e fixação. Ligação. Colocação em funcionamento.
Critério de medição de projecto: Número de unidades previstas, segundo documentação gráfica de Projecto.
Critério de medição de obra: Medir-se-á o número de unidades realmente executadas segundo especificações de Projecto.

| Código | Un | Descrição | Rendimento | Preço | Importância |
|---|---|---|---|---|---|
| mt38vai533a | Ud | Grupo hidráulico para produção de A.Q.S., caudal 20 l/min, modelo aguaFLOW exclusive VPM 20/25 /2 W "VAILLANT", com possibilidade de instalação na parede ou no frontal do depósito allSTOR exclusive, e formado por permutador de placas de aço inoxidável, bomba de circulação, sonda de temperatura, válvula de três vias, purgador de ar, válvula de segurança, central de regulação com ecrã de visualização da produção de A.Q.S., função anti-legionela e isolamento térmico de EPP. (material) | 1 | 379881.46 | 379881.460 |
| mt38vai534a | Ud | Kit para instalação em parede de grupo hidráulico para produção de A.Q.S. aguaFLOW exclusive. (material) | 1 | 142966.14 | 142966.140 |
| mt38vai536a | Ud | Bomba para recirculação de A.Q.S., com cabo de alimentação de 5 m, tubagem e acessórios de ligação, para grupo hidráulico aguaFLOW exclusive. (material) | 1 | 45749.17 | 45749.170 |
| mt38www011 | Ud | Material auxiliar para instalações de A.Q.S. (material) | 1 | 236.91 | 236.910 |
| mo004 | h | Oficial de 1ª instalador de aquecimento. (mão de obra) | 0.802 | 672.75 | 539.546 |
| mo103 | h | Ajudante de instalador de aquecimento. (mão de obra) | 0.802 | 418.91 | 335.966 |
| % | % | Custos directos complementares | 2 % | 569709.192 | 11394.184 |
|  |  | Custos directos |  |  | 581103.376 |
