# Bateria

- Propriedade do ficheiro: CYPE Ingenieros S.A.
- Formato: FIEBDC-3/2016
- Programa: Gerador de preços para construção civil. CYPE Ingenieros, S.A.
- Data: 28/10/2024
- Âmbito geográfico: Cabo Verde
- Moeda: CVE
- Custos indirectos: 3 %
- IVA: 15 %

## I Instalações

### ID Segurança

#### IDN Baterias

**IDN010** Ud Bateria.
Bateria recarregável de chumbo-ácido de 12 V e 7 Ah, de 151x91x65 mm.
Inclui: Colocação da bateria. Ligação e verificação do seu correcto funcionamento.
Critério de medição de projecto: Número de unidades previstas, segundo documentação gráfica de Projecto.
Critério de medição de obra: Medir-se-á o número de unidades realmente executadas segundo especificações de Projecto.

| Código | Un | Descrição | Rendimento | Preço | Importância |
|---|---|---|---|---|---|
| mt41ing120d | Ud | Bateria recarregável de chumbo-ácido de 12 V e 7 Ah, de 151x91x65 mm. (material) | 1 | 3962.2 | 3962.200 |
| mo006 | h | Oficial de 1ª instalador de redes e equipamentos de detecção e segurança. (mão de obra) | 0.023 | 644.41 | 14.821 |
| mo105 | h | Ajudante de instalador de redes e equipamentos de detecção e segurança. (mão de obra) | 0.023 | 401.31 | 9.230 |
| % | % | Custos directos complementares | 2 % | 3986.251 | 79.725 |
|  |  | Custos directos |  |  | 4065.976 |
