# Caixa saliente para mecanismo

- Propriedade do ficheiro: CYPE Ingenieros S.A.
- Formato: FIEBDC-3/2016
- Programa: Gerador de preços para construção civil. CYPE Ingenieros, S.A.
- Data: 28/10/2024
- Âmbito geográfico: Cabo Verde
- Moeda: CVE
- Custos indirectos: 3 %
- IVA: 15 %

## I Instalações

### IE Eléctricas

#### IEM Mecanismos

**IEM015** Ud Caixa saliente para mecanismo.
Caixa universal de 3 elementos, de plástico ABS auto-extinguível, livre de halogéneos, de 237x93x42 mm, cor branca, com graus de protecção IP30 e IK07, segundo IEC 60439. Instalação saliente. Inclusive parafusos de fixação ao paramento.
Inclui: Marcação. Montagem. Colocação e fixação.
Critério de medição de projecto: Número de unidades previstas, segundo documentação gráfica de Projecto.
Critério de medição de obra: Medir-se-á o número de unidades realmente executadas segundo especificações de Projecto.

| Código | Un | Descrição | Rendimento | Preço | Importância |
|---|---|---|---|---|---|
| mt33cmg030i | Ud | Caixa universal saliente de 3 elementos, de plástico ABS auto-extinguível, livre de halogéneos, de 237x93x42 mm, cor branca, com graus de protecção IP30 e IK07, segundo IEC 60439, inclusive parafusos de fixação ao paramento e parafusos de fixação dos mecanismos. (material) | 1 | 601.28 | 601.280 |
| mo003 | h | Oficial de 1ª electricista. (mão de obra) | 0.115 | 644.41 | 74.107 |
| % | % | Custos directos complementares | 2 % | 675.387 | 13.508 |
|  |  | Custos directos |  |  | 688.895 |
