# Botão de pressão encastrado

- Propriedade do ficheiro: CYPE Ingenieros S.A.
- Formato: FIEBDC-3/2016
- Programa: Gerador de preços para construção civil. CYPE Ingenieros, S.A.
- Data: 28/10/2024
- Âmbito geográfico: Cabo Verde
- Moeda: CVE
- Custos indirectos: 3 %
- IVA: 15 %

## I Instalações

### IE Eléctricas

#### IEM Mecanismos

**IEM050** Ud Botão de pressão encastrado.
Botão de pressão, gama básica, intensidade atribuída 10 AX, tensão atribuída 250 V, com um contacto NO, com tecla simples, de cor branca e espelho para um elemento, de cor branca. Instalação encastrada.
Critérios considerados na determinação do preço da unidade de obra: O preço não inclui a caixa para mecanismo encastrado.
Inclui: Montagem, ligação e verificação do seu correcto funcionamento.
Critério de medição de projecto: Número de unidades previstas, segundo documentação gráfica de Projecto.
Critério de medição de obra: Medir-se-á o número de unidades realmente executadas segundo especificações de Projecto.

| Código | Un | Descrição | Rendimento | Preço | Importância |
|---|---|---|---|---|---|
| mt33gbg400a | Ud | Botão de pressão para encastrar, gama básica, intensidade atribuída 10 AX, tensão atribuída 250 V, com um contacto NO, segundo EN 60669. (material) | 1 | 523.01 | 523.010 |
| mt33gbg405a | Ud | Tecla simples, para botão de pressão, gama básica, de cor branca. (material) | 1 | 275.77 | 275.770 |
| mt33gbg950a | Ud | Espelho para um elemento, gama básica, de cor branca. (material) | 1 | 316.98 | 316.980 |
| mo003 | h | Oficial de 1ª electricista. (mão de obra) | 0.218 | 644.41 | 140.481 |
| % | % | Custos directos complementares | 2 % | 1256.241 | 25.125 |
|  |  | Custos directos |  |  | 1281.366 |
