# Interruptor diferencial modular

- Propriedade do ficheiro: CYPE Ingenieros S.A.
- Formato: FIEBDC-3/2016
- Programa: Gerador de preços para construção civil. CYPE Ingenieros, S.A.
- Data: 28/10/2024
- Âmbito geográfico: Cabo Verde
- Moeda: CVE
- Custos indirectos: 3 %
- IVA: 15 %

## I Instalações

### IE Eléctricas

#### IEX Aparelhagem

**IEX060** Ud Interruptor diferencial modular.
Interruptor diferencial instantâneo, de 2 módulos, bipolar (2P), intensidade nominal 63 A, sensibilidade 300 mA, poder de corte 6 kA, classe A, de 36x80x77,8 mm, grau de protecção IP20, montagem sobre calha DIN (35 mm) e encaixe por clique na calha. Totalmente montado, ligado e testado.
Inclui: Montagem e ligação do elemento.
Critério de medição de projecto: Número de unidades previstas, segundo documentação gráfica de Projecto.
Critério de medição de obra: Medir-se-á o número de unidades realmente executadas segundo especificações de Projecto.

| Código | Un | Descrição | Rendimento | Preço | Importância |
|---|---|---|---|---|---|
| mt35amc100rm | Ud | Interruptor diferencial instantâneo, de 2 módulos, bipolar (2P), intensidade nominal 63 A, sensibilidade 300 mA, poder de corte 6 kA, classe A, de 36x80x77,8 mm, grau de protecção IP20, montagem sobre calha DIN (35 mm) e encaixe por clique na calha, segundo EN 61008-1. (material) | 1 | 53574.31 | 53574.310 |
| mo003 | h | Oficial de 1ª electricista. (mão de obra) | 0.286 | 644.41 | 184.301 |
| % | % | Custos directos complementares | 2 % | 53758.611 | 1075.172 |
|  |  | Custos directos |  |  | 54833.783 |
