# Depósito de superfície pré-fabricado para água potável

- Propriedade do ficheiro: CYPE Ingenieros S.A.
- Formato: FIEBDC-3/2016
- Programa: Gerador de preços para construção civil. CYPE Ingenieros, S.A.
- Data: 10/11/2025
- Âmbito geográfico: Cabo Verde
- Moeda: CVE
- Custos indirectos: 3 %
- IVA: 15 %

## I Instalações

### IF Abastecimento de água

#### IFD Depósitos/grupos de bombagem

**IFD050** Ud Depósito de superfície pré-fabricado para água potável.
Depósito de superfície de polietileno de alta densidade (PEAD/HDPE), horizontal, com resistência aos raios UV, de 500 l, com arejador e escoadouro, para água potável; válvula de corte adufa de latão fundido de 1" DN 25 mm para a entrada; mecanismo de corte de enchimento formado por válvula de flutuador; válvula de esfera para esvaziamento; válvula de corte adufa de latão fundido de 1" DN 25 mm para a saída. Incluindo material auxiliar. Totalmente montado, ligado e testado.
Inclui: Marcação. Limpeza da base de apoio do depósito. Colocação, fixação e montagem do depósito. Colocação e montagem de válvulas. Colocação e fixação de tubagens e acessórios.
Critério de medição de projecto: Número de unidades previstas, segundo documentação gráfica de Projecto.
Critério de medição de obra: Medir-se-á o número de unidades realmente executadas segundo especificações de Projecto.

| Código | Un | Descrição | Rendimento | Preço | Importância |
|---|---|---|---|---|---|
| mt37sve010b | Ud | Válvula de esfera de latão niquelado para enroscar de 1/2". (material) | 1 | 808.29 | 808.290 |
| mt37svc010f | Ud | Válvula adufa de latão fundido, para enroscar, de 1". (material) | 2 | 1492.96 | 2985.920 |
| mt37vfl010c | Ud | Válvula de flutuador de 1" de diâmetro, para uma pressão máxima de 6 bar, com corpo de latão, bóia esférica roscada de latão e obturador de borracha. (material) | 1 | 11102.34 | 11102.340 |
| mt37dpb100ba | Ud | Depósito de polietileno de alta densidade (PEAD/HDPE), horizontal, com resistência aos raios UV, de 500 l, de 750 mm de diâmetro e 1250 mm de comprimento, com boca de acesso de 200 mm de diâmetro, arejador e escoadouro. (material) | 1 | 30429.73 | 30429.730 |
| mt37www010 | Ud | Material auxiliar para instalações de abastecimento de água. (material) | 1 | 228.74 | 228.740 |
| mo008 | h | Oficial de 1ª canalizador. (mão de obra) | 1.432 | 672.75 | 963.378 |
| mo107 | h | Ajudante de canalizador. (mão de obra) | 1.432 | 418.91 | 599.879 |
| % | % | Custos directos complementares | 2 % | 47118.277 | 942.366 |
|  |  | Custos directos |  |  | 48060.643 |

## Recursos

**mt37sve010b** Ud Válvula de esfera de latão niquelado para enroscar de 1/2"
Dados técnicos: Custo energético 509.569 MJ; Emissão de CO2 34.281 kg
Resíduos:
- embalagem: re150101 Embalagens de papel e cartão. (componente de resíduo); rendimento 0.072 kg; Código LER 15 01 01; Massa do elemento 1 kg; Volume 0.001333 m3

**mt37svc010f** Ud Válvula adufa de latão fundido, para enroscar, de 1"
Dados técnicos: Custo energético 597.419 MJ; Emissão de CO2 40.181 kg
Resíduos:
- embalagem: re150101 Embalagens de papel e cartão; rendimento 0.072 kg

**mt37vfl010c** Ud Válvula de flutuador de 1" de diâmetro
Dados técnicos: Custo energético 302.243 MJ; Emissão de CO2 20.357 kg
Resíduos:
- embalagem: re150101 Embalagens de papel e cartão; rendimento 0.072 kg

**mt37dpb100ba** Ud Depósito de polietileno de alta densidade (PEAD/HDPE)
Dados técnicos: Custo energético 5892.764 MJ; Emissão de CO2 209.050 kg
Resíduos:
- embalagem: re150101 Embalagens de papel e cartão; rendimento 0.082 kg
