# Válvula de gás

- Propriedade do ficheiro: CYPE Ingenieros S.A.
- Formato: FIEBDC-3/2016
- Programa: Gerador de preços para construção civil. CYPE Ingenieros, S.A.
- Data: 18/04/2024
- Âmbito geográfico: Cabo Verde
- Moeda: CVE
- Custos indirectos: 3 %
- IVA: 15 %

## I Instalações

### IG Gases combustíveis

#### IGW Elementos

**IGW020** Ud Válvula de gás.
Válvula de esfera de latão com comando de alavanca, com rosca cilíndrica GAS fêmea-fêmea de 2 1/2" de diâmetro, PN=30 bar, acabamento cromado.
Inclui: Montagem, ligação e verificação do seu correcto funcionamento.
Critério de medição de projecto: Número de unidades previstas, segundo documentação gráfica de Projecto.
Critério de medição de obra: Medir-se-á o número de unidades realmente executadas segundo especificações de Projecto.

| Código | Un | Descrição | Rendimento | Preço | Importância |
|---|---|---|---|---|---|
| mt43acv090h | Ud | Válvula de esfera de latão com comando de alavanca, com rosca cilíndrica GAS fêmea-fêmea de 2 1/2" de diâmetro, PN=30 bar, acabamento cromado. (material) | 1 | 18267.33 | 18267.330 |
| mo010 | h | Oficial de 1ª instalador de gás. (mão de obra) | 0.573 | 639.39 | 366.370 |
| mo109 | h | Ajudante de instalador de gás. (mão de obra) | 0.573 | 398.19 | 228.163 |
| % | % | Custos directos complementares | 2 % | 18861.863 | 377.237 |
|  |  | Custos directos |  |  | 19239.100 |

## Recursos

**mt43acv090h** Ud Válvula de esfera de latão com comando de alavanca
Dados técnicos: Custo energético 792.447 MJ; Emissão de CO2 53.280 kg
Resíduos:
- embalagem: re150101 Embalagens de papel e cartão. (componente de resíduo); rendimento 0.073 kg; Código LER 15 01 01; Massa do elemento 1 kg; Volume 0.001333 m3
