# Caixa de derivação

- Propriedade do ficheiro: CYPE Ingenieros S.A.
- Formato: FIEBDC-3/2016
- Programa: Gerador de preços para construção civil. CYPE Ingenieros, S.A.
- Data: 28/10/2024
- Âmbito geográfico: Cabo Verde
- Moeda: CVE
- Custos indirectos: 3 %
- IVA: 15 %

## I Instalações

### IM Domóticas e inmóticas

#### IMK Componentes do sistema KNX

**IMK910** Ud Caixa de derivação.
Caixa de derivação cega, rectangular, de 100x100x45 mm, com 12 entradas cunhadas e tampa amovível com garras metálicas. Instalação encastrada. Inclusive dispositivos de ligação.
Critérios considerados na determinação do preço da unidade de obra: O preço não inclui os trabalhos auxiliares de pedreiro para instalações.
Inclui: Marcação. Fixação ao paramento. Montagem.
Critério de medição de projecto: Número de unidades previstas, segundo documentação gráfica de Projecto.
Critério de medição de obra: Medir-se-á o número de unidades realmente executadas segundo especificações de Projecto.

| Código | Un | Descrição | Rendimento | Preço | Importância |
|---|---|---|---|---|---|
| mt35caj021b | Ud | Caixa de derivação cega, rectangular, de 100x100x45 mm, com 12 entradas cunhadas e tampa amovível com garras metálicas, para encastrar. Inclusive dispositivos de ligação. (material) | 1 | 137.24 | 137.240 |
| mo003 | h | Oficial de 1ª electricista. (mão de obra) | 0.115 | 644.41 | 74.107 |
| mo102 | h | Ajudante de electricista. (mão de obra) | 0.115 | 401.31 | 46.151 |
| % | % | Custos directos complementares | 2 % | 257.498 | 5.150 |
|  |  | Custos directos |  |  | 262.648 |

## Recursos

**mt35caj021b** Ud Caixa de derivação cega
Dados técnicos: Custo energético 17.455 MJ; Emissão de CO2 0.891 kg
Resíduos:
- embalagem: re150101 Embalagens de papel e cartão. (componente de resíduo); rendimento 0.03 kg; Código LER 15 01 01; Massa do elemento 1 kg; Volume 0.001333 m3
