# Monta-cargas

- Propriedade do ficheiro: CYPE Ingenieros S.A.
- Formato: FIEBDC-3/2016
- Programa: Gerador de preços para construção civil. CYPE Ingenieros, S.A.
- Data: 28/10/2024
- Âmbito geográfico: Cabo Verde
- Moeda: CVE
- Custos indirectos: 3 %
- IVA: 15 %

## I Instalações

### IT Transporte

#### ITC Monta-cargas

**ITC010** Ud Monta-cargas.
Monta-cargas hidráulico para 100 kg, de 2 paragens (9 m), com guias e um pistão. Totalmente montado, ligado e testado.
Inclui: Marcação. Instalação do monta-cargas. Ligação com a rede eléctrica.
Critério de medição de projecto: Número de unidades previstas, segundo documentação gráfica de Projecto.
Critério de medição de obra: Medir-se-á o número de unidades realmente executadas segundo especificações de Projecto.

| Código | Un | Descrição | Rendimento | Preço | Importância |
|---|---|---|---|---|---|
| mt39mch010bf | Ud | Monta-cargas hidráulico para 100 kg, de 2 paragens (9 m), com guias e um pistão. (material) | 1 | 1627186.18 | 1627186.180 |
| mo016 | h | Oficial de 1ª instalador de aparelhos elevatórios. (mão de obra) | 34.024 | 644.41 | 21925.406 |
| mo085 | h | Ajudante de instalador de aparelhos elevatórios. (mão de obra) | 34.024 | 401.31 | 13654.171 |
| % | % | Custos directos complementares | 2 % | 1662765.757 | 33255.315 |
|  |  | Custos directos |  |  | 1696021.072 |
