# Conduta de admissão de ar

- Propriedade do ficheiro: CYPE Ingenieros S.A.
- Formato: FIEBDC-3/2016
- Programa: Gerador de preços para construção civil. CYPE Ingenieros, S.A.
- Data: 28/10/2024
- Âmbito geográfico: Cabo Verde
- Moeda: CVE
- Custos indirectos: 3 %
- IVA: 15 %

## I Instalações

### IV Ventilação

#### IVU Ventilação geotérmica: poços canadianos

**IVU060** m Conduta de admissão de ar.
Conduta de admissão de ar, formada por tubo liso de PVC, de 160 mm de diâmetro exterior, colado com adesivo. Inclusive material auxiliar para montagem e fixação, acessórios e peças especiais.
Critérios considerados na determinação do preço da unidade de obra: O preço não inclui as comportas de regulação, as comportas corta-fogo, as grelhas nem os difusores.
Inclui: Marcação do traçado da conduta e da localização dos elementos de fixação. Disposição de tubos e peças especiais. Fixação do material auxiliar para montagem e fixação à obra. Montagem, ligação e verificação do seu correcto funcionamento.
Critério de medição de projecto: Comprimento projectado, segundo documentação gráfica de Projecto, medido entre os eixos dos elementos ou dos pontos a ligar, sem descontar as peças especiais.
Critério de medição de obra: Medir-se-á o comprimento realmente executado segundo especificações de Projecto.

| Código | Un | Descrição | Rendimento | Preço | Importância |
|---|---|---|---|---|---|
| mt42cvp420e | Ud | Material auxiliar para montagem e fixação das condutas de PVC, de 160 mm de diâmetro exterior. (material) | 1 | 40.76 | 40.760 |
| mt42cvp020ee | m | Tubo liso de PVC, de 160 mm de diâmetro exterior, com extremo abocardado, segundo NP EN 1329-1, com o preço incrementado em 20% relativamente a acessórios e peças especiais. (material) | 1 | 978.38 | 978.380 |
| mt11var009 | l | Líquido de limpeza para colagem com adesivo de tubos e acessórios de PVC. (material) | 0.075 | 6143.46 | 460.760 |
| mt11var010 | l | Cola para tubos e acessórios de PVC. (material) | 0.038 | 7829.64 | 297.526 |
| mo011 | h | Oficial de 1ª montador. (mão de obra) | 0.229 | 644.41 | 147.570 |
| mo080 | h | Ajudante de montador. (mão de obra) | 0.115 | 402.07 | 46.238 |
| % | % | Custos directos complementares | 2 % | 1971.234 | 39.425 |
|  |  | Custos directos |  |  | 2010.659 |

Resíduos:
- colocação: mt11var009 Líquido de limpeza para colagem com adesivo de tubos e acessórios de PVC; factor de resíduo 0.0275

## Recursos

**mt11var009** l Líquido de limpeza para colagem com adesivo de tubos e acessórios de PVC
Dados técnicos: Custo energético 3.819 MJ; Emissão de CO2 0.202 kg; Código LER 20 01 30; Massa do elemento 1 kg; Volume 0.001 m3
Resíduos:
- embalagem: re170203 Plástico. (componente de resíduo); rendimento 0.032 kg; Código LER 17 02 03; Massa do elemento 1 kg; Volume 0.001667 m3
