# Caixilharia exterior de aço

- Propriedade do ficheiro: CYPE Ingenieros S.A.
- Formato: FIEBDC-3/2016
- Programa: Gerador de preços para construção civil. CYPE Ingenieros, S.A.
- Data: 28/10/2024
- Âmbito geográfico: Cabo Verde
- Moeda: CVE
- Custos indirectos: 3 %
- IVA: 15 %

## L Vãos

### LC Caixilharias

#### LCA De aço

**LCA035** Ud Caixilharia exterior de aço.
Caixilharia de aço S235JR (Fe360), em janela de batente de duas folhas de 120x120 cm, composta por aro, folhas, ferragens de pendurar e abertura, elementos de estanquidade e acessórios homologados. Inclusive pré-aro de aço, ganchos de ancoragem e silicone neutro para a vedação das juntas perimetrais.
Inclui: Colocação da caixilharia. Ajuste final das folhas. Vedação de juntas perimetrais.
Critério de medição de projecto: Número de unidades previstas, segundo documentação gráfica de Projecto.
Critério de medição de obra: Medir-se-á o número de unidades realmente executadas segundo especificações de Projecto.

| Código | Un | Descrição | Rendimento | Preço | Importância |
|---|---|---|---|---|---|
| mt25pem020e | m | Pré-aro de tubo de aço galvanizado de 50x20x2 mm, ensamblado através de esquadros e com ganchos de fixação para a fixação ao paramento e parafusos para a fixação da caixilharia. (material) | 4.8 | 676.43 | 3246.864 |
| mt26pfa015d | m² | Caixilharia de aço EN 10025 S235JR para janela de batente de duas folhas, com carril para persiana, com perfis enformados a frio de 1,5 mm de espessura, acabamento lacado, cor a escolher, segundo NP EN 14351-1. Inclusive bites para fixação do vidro e ferragens de pendurar e de segurança. (material) | 1.512 | 47665.97 | 72070.947 |
| mt22www010b | Ud | Cartucho de 290 ml de vedante adesivo monocomponente, neutro, súper elástico, à base de polímero MS, cor cinzento, com resistência à intempérie e aos raios UV e alongamento até à rotura 750%. (material) | 0.816 | 864.33 | 705.293 |
| mt22www050b | Ud | Cartucho de 300 ml de silicone neutro oxímico, de elasticidade permanente e cura rápida, cor cinzento, intervalo de temperatura de trabalho de -60 a 150°C, com resistência aos raios UV, dureza Shore A aproximada de 22, segundo EN ISO 868 e alongamento na rotura >= 800%, segundo EN ISO 8339. (material) | 0.384 | 772.83 | 296.767 |
| mo018 | h | Oficial de 1ª serralheiro. (mão de obra) | 0.33 | 635.34 | 209.662 |
| mo059 | h | Ajudante de serralheiro. (mão de obra) | 0.33 | 402.84 | 132.937 |
| % | % | Custos directos complementares | 2 % | 76662.470 | 1533.249 |
|  |  | Custos directos |  |  | 78195.719 |

Resíduos:
- colocação: mt25pem020e; factor de resíduo 0.0138004
- colocação: mt22www010b; factor de resíduo 0.06
- colocação: mt22www050b; factor de resíduo 0.06

## Recursos

**mt25pem020e** m Pré-aro de tubo de aço galvanizado de 50x20x2 mm
Dados técnicos: Custo energético 20.118 MJ; Emissão de CO2 2.052 kg; Código LER 17 04 05; Massa do elemento 0.8015 kg; Volume 0.000382 m3

**mt26pfa015d** m² Caixilharia de aço EN 10025 S235JR para janela de batente de duas folhas
Dados técnicos: Custo energético 175.395 MJ; Emissão de CO2 9.074 kg
Resíduos:
- embalagem: re170203 Plástico. (componente de resíduo); rendimento 0.091 kg; Código LER 17 02 03; Massa do elemento 1 kg; Volume 0.001667 m3
- embalagem: re170604 Materiais de isolamento não abrangidos em 17 06 01 e 17 06 03. (componente de resíduo); rendimento 0.016 kg; Código LER 17 06 04; Massa do elemento 1 kg; Volume 0.001667 m3

**mt22www010b** Ud Cartucho de 290 ml de vedante adesivo monocomponente
Dados técnicos: Custo energético 70.388 MJ; Emissão de CO2 3.428 kg; Código LER 17 09 04; Massa do elemento 0.421 kg; Volume 0.000281 m3
Resíduos:
- embalagem: re170203 Plástico; rendimento 0.1 kg

**mt22www050b** Ud Cartucho de 300 ml de silicone neutro oxímico
Dados técnicos: Custo energético 72.640 MJ; Emissão de CO2 3.072 kg; Código LER 17 09 04; Massa do elemento 0.366 kg; Volume 0.000244 m3
Resíduos:
- embalagem: re170203 Plástico; rendimento 0.1 kg
