# Portão seccional para garagem, de madeira

- Propriedade do ficheiro: CYPE Ingenieros S.A.
- Formato: FIEBDC-3/2016
- Programa: Gerador de preços para construção civil. CYPE Ingenieros, S.A.
- Data: 18/04/2024
- Âmbito geográfico: Cabo Verde
- Moeda: CVE
- Custos indirectos: 3 %
- IVA: 15 %

## L Vãos

### LG Portas de garagem

#### LGM De madeira

**LGM030** Ud Portão seccional para garagem, de madeira.
Portão seccional para garagem, formado por painel com almofadas de madeira maciça, 350x210 cm, com abertura manual.
Inclui: Colocação e fixação dos perfis guia. Introdução do painel nas guias. Colocação e fixação do eixo aos mancais. Tensão da mola. Fixação do painel ao tambor. Montagem do sistema de abertura. Montagem do sistema de accionamento. Correcção de falhas e lubrificação de mecanismos e guias.
Critério de medição de projecto: Número de unidades previstas, segundo documentação gráfica de Projecto.
Critério de medição de obra: Medir-se-á o número de unidades realmente executadas segundo especificações de Projecto.

| Código | Un | Descrição | Rendimento | Preço | Importância |
|---|---|---|---|---|---|
| mt26pgs020s | Ud | Portão seccional para garagem, formado por painel com almofadas de madeira maciça, 350x210 cm, caixa recolhedora forrada, carretel, molas de torção, roldanas, guias, acessórios e fechadura central com chave de segurança. Segundo EN 13241-1. (material) | 1 | 365616.61 | 365616.610 |
| mo020 | h | Oficial de 1ª construção. (mão de obra) | 0.808 | 622.24 | 502.770 |
| mo113 | h | Operário não qualificado construção. (mão de obra) | 0.808 | 383.87 | 310.167 |
| mo018 | h | Oficial de 1ª serralheiro. (mão de obra) | 1.886 | 630.4 | 1188.934 |
| mo059 | h | Ajudante de serralheiro. (mão de obra) | 1.886 | 399.7 | 753.834 |
| % | % | Custos directos complementares | 2 % | 368372.315 | 7367.446 |
|  |  | Custos directos |  |  | 375739.761 |

## Recursos

**mt26pgs020s** Ud Portão seccional para garagem
Dados técnicos: Custo energético 37.090 MJ; Emissão de CO2 1.767 kg
Resíduos:
- embalagem: re170203 Plástico. (componente de resíduo); rendimento 0.244 kg; Código LER 17 02 03; Massa do elemento 1 kg; Volume 0.001667 m3
- embalagem: re170604 Materiais de isolamento não abrangidos em 17 06 01 e 17 06 03. (componente de resíduo); rendimento 0.254 kg; Código LER 17 06 04; Massa do elemento 1 kg; Volume 0.001667 m3
