# Pérgula bioclimática de alumínio, de lâminas orientáveis

- Propriedade do ficheiro: CYPE Ingenieros S.A.
- Formato: FIEBDC-3/2016
- Programa: Gerador de preços para construção civil. CYPE Ingenieros, S.A.
- Data: 28/10/2024
- Âmbito geográfico: Cabo Verde
- Moeda: CVE
- Custos indirectos: 3 %
- IVA: 15 %

## L Vãos

### LS Protecções solares

#### LSB Pérgulas bioclimáticas

**LSB010** Ud Pérgula bioclimática de alumínio, de lâminas orientáveis.
Pérgula bioclimática livre, de perfis de alumínio extrudido de liga 6063 com tratamento térmico T5, acabamento lacado, cor branca, de 3000 mm de comprimento, 3000 mm de largura e 2500 mm de altura, formada por quatro pilares de 140x150 mm de secção, quatro vigas de 200x150 mm de secção e lâminas orientáveis de 0° a 130°, de 160x35 mm de secção, com os bordos arredondados, com ferragens e material de samblagem de aço inoxidável; accionamento manual com cardan, resistência ao vento até 120 km/h com as lâminas fechadas e carga de neve máxima de 100 kg/m², sistema de recolha de águas pluviais com canalização da água para os laterais e drenagem através de dois dos pilares com orifícios de saída nas suas bases. Inclusive ferragens e material de união de aço inoxidável.
Inclui: Marcação. Montagem da pérgula e dos acessórios.
Critério de medição de projecto: Número de unidades previstas, segundo documentação gráfica de Projecto.
Critério de medição de obra: Medir-se-á o número de unidades realmente executadas segundo especificações de Projecto.

| Código | Un | Descrição | Rendimento | Preço | Importância |
|---|---|---|---|---|---|
| mt25peg010b | m² | Pérgula bioclimática de perfis de alumínio extrudido de liga 6063 com tratamento térmico T5, acabamento lacado, cor branca, com o selo QUALICOAT, que garante a espessura e a qualidade do processo de lacagem, formada por quatro pilares de 140x150 mm de secção, quatro vigas de 200x150 mm de secção e lâminas orientáveis de 0° a 130°, de 160x35 mm de secção, com os bordos arredondados, com ferragens e material de samblagem de aço inoxidável; accionamento manual com cardan, resistência ao vento até 120 km/h com as lâminas fechadas e carga de neve máxima de 100 kg/m², sistema de recolha de águas pluviais com canalização da água para os laterais e drenagem através de dois dos pilares com orifícios de saída nas suas bases. (material) | 9 | 92609.39 | 833484.510 |
| mo011 | h | Oficial de 1ª montador. (mão de obra) | 23.828 | 644.41 | 15355.001 |
| mo080 | h | Ajudante de montador. (mão de obra) | 23.828 | 402.07 | 9580.524 |
| % | % | Custos directos complementares | 2 % | 858420.035 | 17168.401 |
|  |  | Custos directos |  |  | 875588.436 |
