# Persiana de réguas

- Propriedade do ficheiro: CYPE Ingenieros S.A.
- Formato: FIEBDC-3/2016
- Programa: Gerador de preços para construção civil. CYPE Ingenieros, S.A.
- Data: 28/10/2024
- Âmbito geográfico: Cabo Verde
- Moeda: CVE
- Custos indirectos: 3 %
- IVA: 15 %

## L Vãos

### LS Protecções solares

#### LSP Persianas enroláveis

**LSP010** m² Persiana de réguas.
Persiana enrolável de réguas de segurança de alumínio extrudido de 50 mm de altura, imitação de madeira, equipada com eixo, discos, cápsulas e todos os seus acessórios, com accionamento manual com fita e recolhedor, em caixa de estore já realizada.
Inclui: Introdução da persiana pelos perfis guia em todo o comprimento dos mesmos. Encaixe do eixo do rolo nos suportes dispostos na caixa de estore. Amarração da fita ao bombo. Enrolamento da persiana. Amarração da fita ao recolhedor. Colocação do recolhedor na caixa correspondente.
Critério de medição de projecto: Superfície da abertura a fechar, medida segundo documentação gráfica de Projecto.
Critério de medição de obra: Medir-se-á, com as dimensões da abertura, a superfície realmente executada segundo especificações de Projecto.

| Código | Un | Descrição | Rendimento | Preço | Importância |
|---|---|---|---|---|---|
| mt25per020c | m² | Persiana de réguas de segurança de alumínio extrudido, de 50 mm de altura, imitação madeira, equipada com eixo, discos, cápsulas e todos os seus acessórios, segundo EN 13659. (material) | 1.05 | 18556.19 | 19484.000 |
| mt24per005a | Ud | Kit de fita e recolhedor, com acessórios e mecanismos para accionamento manual de persiana enrolável. (material) | 1 | 2450.85 | 2450.850 |
| mo011 | h | Oficial de 1ª montador. (mão de obra) | 0.155 | 644.41 | 99.884 |
| mo080 | h | Ajudante de montador. (mão de obra) | 0.155 | 402.07 | 62.321 |
| % | % | Custos directos complementares | 2 % | 22097.055 | 441.941 |
|  |  | Custos directos |  |  | 22538.996 |

## Recursos

**mt25per020c** m² Persiana de réguas de segurança de alumínio extrudido
Dados técnicos: Custo energético 190.664 MJ; Emissão de CO2 17.062 kg
Resíduos:
- embalagem: re170203 Plástico. (componente de resíduo); rendimento 0.091 kg; Código LER 17 02 03; Massa do elemento 1 kg; Volume 0.001667 m3
- embalagem: re170604 Materiais de isolamento não abrangidos em 17 06 01 e 17 06 03. (componente de resíduo); rendimento 0.016 kg; Código LER 17 06 04; Massa do elemento 1 kg; Volume 0.001667 m3
