# Persiana de réguas

- Propriedade do ficheiro: CYPE Ingenieros S.A.
- Formato: FIEBDC-3/2016
- Programa: Gerador de preços para construção civil. CYPE Ingenieros, S.A.
- Data: 28/10/2024
- Âmbito geográfico: Cabo Verde
- Moeda: CVE
- Custos indirectos: 3 %
- IVA: 15 %

## L Vãos

### LS Protecções solares

#### LSP Persianas enroláveis

**LSP010** m² Persiana de réguas.
Persiana enrolável de réguas de segurança de alumínio extrudido de 60 mm de altura, imitação de madeira, equipada com eixo, discos, cápsulas e todos os seus acessórios, com accionamento automático com motor eléctrico, em caixa de estore já realizada.
Inclui: Introdução da persiana pelos perfis guia em todo o comprimento dos mesmos. Encaixe do eixo do rolo nos suportes dispostos na caixa de estore. Enrolamento da persiana.
Critério de medição de projecto: Superfície da abertura a fechar, medida segundo documentação gráfica de Projecto.
Critério de medição de obra: Medir-se-á, com as dimensões da abertura, a superfície realmente executada segundo especificações de Projecto.

| Código | Un | Descrição | Rendimento | Preço | Importância |
|---|---|---|---|---|---|
| mt25per020f | m² | Persiana de réguas de segurança de alumínio extrudido, de 60 mm de altura, imitação madeira, equipada com eixo, discos, cápsulas e todos os seus acessórios, segundo EN 13659. (material) | 1.05 | 20118.19 | 21124.100 |
| mt24per005c | Ud | Kit de motor eléctrico, com acessórios e mecanismos para accionamento automático de persiana enrolável. (material) | 1 | 16338.98 | 16338.980 |
| mo011 | h | Oficial de 1ª montador. (mão de obra) | 0.155 | 644.41 | 99.884 |
| mo080 | h | Ajudante de montador. (mão de obra) | 0.155 | 402.07 | 62.321 |
| mo003 | h | Oficial de 1ª electricista. (mão de obra) | 0.172 | 644.41 | 110.839 |
| % | % | Custos directos complementares | 2 % | 37736.124 | 754.722 |
|  |  | Custos directos |  |  | 38490.846 |

## Recursos

**mt25per020f** m² Persiana de réguas de segurança de alumínio extrudido
Dados técnicos: Custo energético 190.664 MJ; Emissão de CO2 17.062 kg
Resíduos:
- embalagem: re170203 Plástico. (componente de resíduo); rendimento 0.091 kg; Código LER 17 02 03; Massa do elemento 1 kg; Volume 0.001667 m3
- embalagem: re170604 Materiais de isolamento não abrangidos em 17 06 01 e 17 06 03. (componente de resíduo); rendimento 0.016 kg; Código LER 17 06 04; Massa do elemento 1 kg; Volume 0.001667 m3

**mt24per005c** Ud Kit de motor eléctrico, com acessórios e mecanismos para accionamento automático de persiana enrolável
Dados técnicos: Custo energético 72.139 MJ; Emissão de CO2 3.064 kg
Resíduos:
- embalagem: re150101 Embalagens de papel e cartão. (componente de resíduo); rendimento 0.072 kg; Código LER 15 01 01; Massa do elemento 1 kg; Volume 0.001333 m3
