# Sensor de luz solar sem fios

- Propriedade do ficheiro: CYPE Ingenieros S.A.
- Formato: FIEBDC-3/2016
- Programa: Gerador de preços para construção civil. CYPE Ingenieros, S.A.
- Data: 21/06/2025
- Âmbito geográfico: Cabo Verde
- Moeda: CVE
- Custos indirectos: 3 %
- IVA: 15 %

## L Vãos

### LS Protecções solares

#### LST Toldos

**LST110** Ud Sensor de luz solar sem fios.
Sensor de luz solar sem fios, com tecnologia IO-homecontrol®, para controlar automaticamente a recolha ou abertura de toldo eléctrico, em função da intensidade da luz solar e do limite programado. Colocação em fachada, sem cabos até ao motor.
Inclui: Marcação. Ancoragem ao paramento dos elementos de fixação. Montagem do sensor.
Critério de medição de projecto: Número de unidades previstas, segundo documentação gráfica de Projecto.
Critério de medição de obra: Medir-se-á o número de unidades realmente executadas segundo especificações de Projecto.

| Código | Un | Descrição | Rendimento | Preço | Importância |
|---|---|---|---|---|---|
| mt44tol120 | Ud | Sensor de luz solar sem fios, com tecnologia IO-homecontrol®, para controlar automaticamente a recolha ou abertura de toldo eléctrico, em função da intensidade da luz solar e do limite programado. (material) | 1 | 24345.09 | 24345.090 |
| mo003 | h | Oficial de 1ª electricista. (mão de obra) | 0.458 | 672.75 | 308.120 |
| mo102 | h | Ajudante de electricista. (mão de obra) | 0.458 | 418.91 | 191.861 |
| % | % | Custos directos complementares | 2 % | 24845.071 | 496.901 |
|  |  | Custos directos |  |  | 25341.972 |
