# Gelosia de lâminas de alumínio

- Propriedade do ficheiro: CYPE Ingenieros S.A.
- Formato: FIEBDC-3/2016
- Programa: Gerador de preços para construção civil. CYPE Ingenieros, S.A.
- Data: 28/10/2024
- Âmbito geográfico: Cabo Verde
- Moeda: CVE
- Custos indirectos: 3 %
- IVA: 15 %

## L Vãos

### LS Protecções solares

#### LSZ Gelosias

**LSZ030** m² Gelosia de lâminas de alumínio.
Gelosia fixa de lâminas verticais orientáveis com encaixe macho-fêmea entre si, de alumínio, acabamento lacado com 60 microns de espessura mínima de película seca, cor a escolher, com o selo QUALICOAT, de 150 a 200 mm de largura, com topos de nylon de elevada resistência e pivôs de alumínio de 6 mm de diâmetro mínimo, alojados no aro de alumínio extrudido de liga 6063 com tratamento térmico T5, com accionamento manual. Inclusive elementos de fixação para montagem em posição vertical sobre superfície suporte de alvenaria.
Inclui: Marcação. Nivelamento. Resolução das uniões do aro aos paramentos. Montagem de elementos complementares.
Critério de medição de projecto: Superfície medida segundo documentação gráfica de Projecto, descontando as aberturas de superfície maior de 3 m².
Critério de medição de obra: Medir-se-á a superfície realmente executada segundo especificações de Projecto, descontando as aberturas de superfície maior de 3 m².

| Código | Un | Descrição | Rendimento | Preço | Importância |
|---|---|---|---|---|---|
| mt26aaa033a | Ud | Ancoragem mecânica com bucha de nylon e parafuso de aço galvanizado, de cabeça escareada. (material) | 4 | 47.38 | 189.520 |
| mt25pce030c | m² | Gelosia fixa de lâminas verticais orientáveis com encaixe macho-fêmea entre si, de alumínio, acabamento lacado com 60 microns de espessura mínima de película seca, cor a escolher, com o selo QUALICOAT, de 150 a 200 mm de largura, com topos de nylon de elevada resistência e pivôs de alumínio de 6 mm de diâmetro mínimo, alojados no aro de alumínio extrudido de liga 6063 com tratamento térmico T5, com accionamento manual. (material) | 1 | 13888.14 | 13888.140 |
| mo018 | h | Oficial de 1ª serralheiro. (mão de obra) | 0.344 | 635.34 | 218.557 |
| mo059 | h | Ajudante de serralheiro. (mão de obra) | 0.344 | 402.84 | 138.577 |
| % | % | Custos directos complementares | 2 % | 14434.794 | 288.696 |
|  |  | Custos directos |  |  | 14723.490 |

Resíduos:
- colocação: mt26aaa033a Ancoragem mecânica com bucha de nylon e parafuso de aço galvanizado, de cabeça escareada; factor de resíduo 0.00430435
- colocação: mt25pce030c; factor de resíduo 0.024

## Recursos

**mt26aaa033a** Ud Ancoragem mecânica com bucha de nylon e parafuso de aço galvanizado, de cabeça escareada
Dados técnicos: Custo energético 1.599 MJ; Emissão de CO2 0.133 kg; Código LER 17 04 05; Massa do elemento 0.046 kg; Volume 0.000022 m3
Resíduos:
- embalagem: re150101 Embalagens de papel e cartão. (componente de resíduo); rendimento 0.001 kg; Código LER 15 01 01; Massa do elemento 1 kg; Volume 0.001333 m3

**mt25pce030c** m² Gelosia fixa de lâminas verticais orientáveis com encaixe macho-fêmea entre si
Dados técnicos: Custo energético 769.331 MJ; Emissão de CO2 54.986 kg; Código LER 17 04 02; Massa do elemento 7 kg; Volume 0.004667 m3
Resíduos:
- embalagem: re170203 Plástico. (componente de resíduo); rendimento 0.022 kg; Código LER 17 02 03; Massa do elemento 1 kg; Volume 0.001667 m3
