# Isolamento térmico vertical de ensoleiramento geral, com vidro celular

- Propriedade do ficheiro: CYPE Ingenieros S.A.
- Formato: FIEBDC-3/2016
- Programa: Gerador de preços para construção civil. CYPE Ingenieros, S.A.
- Data: 18/04/2024
- Âmbito geográfico: Cabo Verde
- Moeda: CVE
- Custos indirectos: 3 %
- IVA: 15 %

## N Isolamentos e impermeabilizações

### NA Isolamentos térmicos

#### NAI Fundações

**NAI020** m² Isolamento térmico vertical de ensoleiramento geral, com vidro celular.
Isolamento térmico vertical de ensoleiramento geral, formado por painel de vidro celular, de 600x450 mm e 70 mm de espessura, segundo EN 13167, resistência à compressão >= 1600 kPa, resistência térmica 0,51 m²°C/W, condutibilidade térmica 0,036 W/(m°C) e Euroclasse A1 de reacção ao fogo segundo NP EN 13501-1; colocado topo a topo como cofragem perdida no perímetro do ensoleiramento, sobre o terreno; preparado para a impermeabilização posterior da laje de betão. Inclusive adesivo betuminoso para a vedação de juntas.
Inclui: Limpeza e preparação da superfície suporte. Implantação e corte do isolamento. Colocação do isolamento sobre o terreno. Vedação de juntas.
Critério de medição de projecto: Superfície medida segundo documentação gráfica de Projecto.
Critério de medição de obra: Medir-se-á a superfície realmente executada segundo especificações de Projecto.

| Código | Un | Descrição | Rendimento | Preço | Importância |
|---|---|---|---|---|---|
| mt14adg010a | kg | Adesivo betuminoso, formado por uma solução de betume asfáltico modificado e cargas minerais em base solvente, de aplicação a frio. (material) | 0.48 | 2079.72 | 998.266 |
| mt16pvi030ga | m² | Painel de vidro celular, de 600x450 mm e 70 mm de espessura, segundo EN 13167, resistência à compressão >= 1600 kPa, resistência térmica 0,51 m²°C/W, condutibilidade térmica 0,036 W/(m°C) e Euroclasse A1 de reacção ao fogo segundo NP EN 13501-1; para colocar directamente sobre o terreno. (material) | 1.05 | 11514.14 | 12089.847 |
| mo054 | h | Oficial de 1ª montador de isolamentos. (mão de obra) | 0.183 | 639.39 | 117.008 |
| mo101 | h | Ajudante de montador de isolamentos. (mão de obra) | 0.183 | 398.94 | 73.006 |
| % | % | Custos directos complementares | 2 % | 13278.127 | 265.563 |
|  |  | Custos directos |  |  | 13543.690 |

Resíduos:
- colocação: mt14adg010a; factor de resíduo 0.007
- colocação: mt16pvi030ga; factor de resíduo 0.03

## Recursos

**mt14adg010a** kg Adesivo betuminoso
Dados técnicos: Custo energético 3.024 MJ; Emissão de CO2 0.020 kg; Código LER 17 03 02; Massa do elemento 1 kg; Volume 0.001 m3

**mt16pvi030ga** m² Painel de vidro celular
Dados técnicos: Custo energético 257.604 MJ; Emissão de CO2 10.821 kg; Código LER 17 06 04; Massa do elemento 7.35 kg; Volume 0.01225 m3
Resíduos:
- embalagem: re170203 Plástico. (componente de resíduo); rendimento 0.034 kg; Código LER 17 02 03; Massa do elemento 1 kg; Volume 0.001667 m3
