# Isolamento térmico de cobertura plana, não ventilada, com impermeabilização líquida

- Propriedade do ficheiro: CYPE Ingenieros S.A.
- Formato: FIEBDC-3/2016
- Programa: Gerador de preços para construção civil. CYPE Ingenieros, S.A.
- Data: 10/11/2025
- Âmbito geográfico: Cabo Verde
- Moeda: CVE
- Custos indirectos: 3 %
- IVA: 15 %

## N Isolamentos e impermeabilizações

### NA Isolamentos térmicos

#### NAU Cobertas planas

**NAU050** m² Isolamento térmico de cobertura plana, não ventilada, com impermeabilização líquida.
Isolamento térmico de cobertura plana acessível, não ventilada, tipo invertida, pendente de 1% a 5%, para tráfego pedonal privado, com impermeabilização líquida; formado por painel rígido de poliestireno extrudido, de superfície lisa e bordo lateral a meia madeira, de 40 mm de espessura, resistência à compressão >= 300 kPa.
Inclui: Corte e preparação do isolamento. Colocação do isolamento.
Critério de medição de projecto: Superfície medida em projecção horizontal, segundo documentação gráfica de Projecto, desde as faces interiores dos parapeitos ou muretes perimetrais que a limitam.
Critério de medição de obra: Medir-se-á, em projecção horizontal, a superfície realmente executada segundo especificações de Projecto, desde as faces interiores dos parapeitos ou muretes perimetrais que a limitam.

| Código | Un | Descrição | Rendimento | Preço | Importância |
|---|---|---|---|---|---|
| mt16pxa010aaq | m² | Painel rígido de poliestireno extrudido, segundo EN 13164, de superfície lisa e bordo lateral a meia madeira, de 40 mm de espessura, resistência à compressão >= 300 kPa, resistência térmica 1,2 m²°C/W, condutibilidade térmica 0,033 W/(m°C), Euroclasse E de reacção ao fogo segundo NP EN 13501-1, com código de designação XPS-EN 13164-T1-CS(10/Y)300-DS(70,90)-DLT(2)5-CC(2/1,5/50)125-WL(T)0,7-WD(V)3-FTCD1. (material) | 1.05 | 1283.26 | 1347.423 |
| mo054 | h | Oficial de 1ª montador de isolamentos. (mão de obra) | 0.057 | 672.75 | 38.347 |
| mo101 | h | Ajudante de montador de isolamentos. (mão de obra) | 0.057 | 419.67 | 23.921 |
| % | % | Custos directos complementares | 2 % | 1409.691 | 28.194 |
|  |  | Custos directos |  |  | 1437.885 |

Resíduos:
- colocação: mt16pxa010aaq; factor de resíduo 0.048

## Recursos

**mt16pxa010aaq** m² Painel rígido de poliestireno extrudido
Dados técnicos: Custo energético 107.652 MJ; Emissão de CO2 3.439 kg; Código LER 17 06 04; Massa do elemento 1.2 kg; Volume 0.002 m3
Resíduos:
- embalagem: re170203 Plástico. (componente de resíduo); rendimento 0.024 kg; Código LER 17 02 03; Massa do elemento 1 kg; Volume 0.001667 m3
