# Amortecedor metálico de mola, montado em pavimento, base ou estrutura

- Propriedade do ficheiro: CYPE Ingenieros S.A.
- Formato: FIEBDC-3/2016
- Programa: Gerador de preços para construção civil. CYPE Ingenieros, S.A.
- Data: 18/04/2024
- Âmbito geográfico: Cabo Verde
- Moeda: CVE
- Custos indirectos: 3 %
- IVA: 15 %

## N Isolamentos e impermeabilizações

### NC Amortecimento de vibrações

#### NCA Amortecedores e elementos anti-vibração

**NCA030** Ud Amortecedor metálico de mola, montado em pavimento, base ou estrutura.
Amortecedor metálico de 4 molas, de 200x170x127 mm, de 900 kg de carga mínima e 2100 kg de carga máxima, formado por 4 mola de aço de alta resistência acabamento com tinta epóxi cor azul, caçoletas metálicas coladas através de duplo sistema de segurança por varetas internas e massa viscoelástica, peças internas de polietileno e base metálica em ambos os extremos com orifícios abertos, montado em pavimento, base ou estrutura. Inclusive acessórios de montagem.
Inclui: Marcação. Colocação do amortecedor.
Critério de medição de projecto: Número de unidades previstas, segundo documentação gráfica de Projecto.
Critério de medição de obra: Medir-se-á o número de unidades realmente executadas segundo especificações de Projecto.

| Código | Un | Descrição | Rendimento | Preço | Importância |
|---|---|---|---|---|---|
| mt16avg050bsb | Ud | Amortecedor metálico de 4 molas, de 200x170x127 mm, de 900 kg de carga mínima e 2100 kg de carga máxima, formado por 4 mola de aço de alta resistência acabamento com tinta epóxi cor azul, caçoletas metálicas coladas através de duplo sistema de segurança por varetas internas e massa viscoelástica, peças internas de polietileno e base metálica em ambos os extremos com orifícios abertos, para montar em pavimento, base ou estrutura. (material) | 1 | 26036.93 | 26036.930 |
| mo011 | h | Oficial de 1ª montador. (mão de obra) | 0.137 | 639.39 | 87.596 |
| mo080 | h | Ajudante de montador. (mão de obra) | 0.137 | 398.94 | 54.655 |
| % | % | Custos directos complementares | 2 % | 26179.181 | 523.584 |
|  |  | Custos directos |  |  | 26702.765 |

## Recursos

**mt16avg050bsb** Ud Amortecedor metálico de 4 molas
Dados técnicos: Custo energético 0.964 MJ; Emissão de CO2 1.518 kg
Resíduos:
- embalagem: re150101 Embalagens de papel e cartão. (componente de resíduo); rendimento 1.786 kg; Código LER 15 01 01; Massa do elemento 1 kg; Volume 0.001333 m3
