# Impermeabilização de remate superior de parapeito e fachada, com argamassa

- Propriedade do ficheiro: CYPE Ingenieros S.A.
- Formato: FIEBDC-3/2016
- Programa: Gerador de preços para construção civil. CYPE Ingenieros, S.A.
- Data: 29/10/2024
- Âmbito geográfico: Cabo Verde
- Moeda: CVE
- Custos indirectos: 3 %
- IVA: 15 %

## N Isolamentos e impermeabilizações

### NI Impermeabilizações

#### NIF Fachadas

**NIF045** m² Impermeabilização de remate superior de parapeito e fachada, com argamassa.
Impermeabilização de remate superior de parapeito e fachada, com duas camadas de argamassa flexível bicomponente, cor cinzento, composta por ligantes hidráulicos e resinas sintéticas, resistência à pressão hidrostática positiva e negativa de 15 bar, aplicada com trincha, com rolo de pelo comprido o por projecção, preparado para receber o elemento de protecção.
Critérios considerados na determinação do preço da unidade de obra: O preço não inclui o elemento de protecção.
Inclui: Limpeza e preparação da superfície. Aplicação do impermeabilizante.
Critério de medição de projecto: Superfície medida segundo documentação gráfica de Projecto.
Critério de medição de obra: Medir-se-á a superfície realmente executada segundo especificações de Projecto.

| Código | Un | Descrição | Rendimento | Preço | Importância |
|---|---|---|---|---|---|
| mt15igp010h | kg | Argamassa flexível bicomponente, cor cinzento, composta por ligantes hidráulicos e resinas sintéticas, resistência à pressão hidrostática positiva e negativa de 15 bar, segundo NP EN 1504-2. (material) | 3 | 474.2 | 1422.600 |
| mo032 | h | Oficial de 1ª aplicador de produtos impermeabilizantes. (mão de obra) | 0.115 | 627.12 | 72.119 |
| mo070 | h | Ajudante de aplicador de produtos impermeabilizantes. (mão de obra) | 0.115 | 402.07 | 46.238 |
| % | % | Custos directos complementares | 2 % | 1540.957 | 30.819 |
|  |  | Custos directos |  |  | 1571.776 |

Resíduos:
- colocação: mt15igp010h; factor de resíduo 0.056778

## Recursos

**mt15igp010h** kg Argamassa flexível bicomponente
Dados técnicos: Custo energético 2.251 MJ; Emissão de CO2 0.184 kg; Código LER 17 09 04; Massa do elemento 1 kg; Volume 0.000667 m3
Resíduos:
- embalagem: re170203 Plástico. (componente de resíduo); rendimento 0.003 kg; Código LER 17 02 03; Massa do elemento 1 kg; Volume 0.001667 m3
