# Encontro de cobertura plana acessível, ventilada com chaminé. Impermeabilização com lâminas de poliolefinas

- Propriedade do ficheiro: CYPE Ingenieros S.A.
- Formato: FIEBDC-3/2016
- Programa: Gerador de preços para construção civil. CYPE Ingenieros, S.A.
- Data: 22/06/2025
- Âmbito geográfico: Cabo Verde
- Moeda: CVE
- Custos indirectos: 3 %
- IVA: 15 %

## Q Coberturas

### QB Planas acessíveis, ventiladas

#### QBF Pontos singulares

**QBF039** Ud Encontro de cobertura plana acessível, ventilada com chaminé. Impermeabilização com lâminas de poliolefinas.
Encontro de cobertura plana acessível, ventilada, com pavimento fixo, tipo convencional com chaminé, realizando um rebaixe no suporte à volta da chaminé, no qual será colocada a impermeabilização composta por: chaminé, formado por lâmina impermeabilizante flexível tipo EVAC de 500x500 mm composta por uma folha dupla de poliolefina termoplástica com acetato de vinil etileno, com ambas as faces revestidas de fibras de poliéster não tecidas, de 0,8 mm de espessura e 625 g/m², segundo EN 13956, com união termoselada a um tubo de PVC de 50 mm de diâmetro e 300 mm de comprimento fixada ao suporte em toda a sua superfície com adesivo à base de poliuretano.
Inclui: Execução do rebaixe do suporte à volta da chaminé. Limpeza e preparação da superfície. Colocação da chaminé.
Critério de medição de projecto: Número de unidades previstas, segundo documentação gráfica de Projecto.
Critério de medição de obra: Medir-se-á o número de unidades realmente executadas segundo especificações de Projecto.

| Código | Un | Descrição | Rendimento | Preço | Importância |
|---|---|---|---|---|---|
| mt15rev170b | kg | Adesivo à base de poliuretano, cor castanho, para a vedação de juntas. (material) | 1 | 3069.22 | 3069.220 |
| mt15rev090a | Ud | Chaminé, formado por lâmina impermeabilizante flexível tipo EVAC de 500x500 mm composta por uma folha dupla de poliolefina termoplástica com acetato de vinil etileno, com ambas as faces revestidas de fibras de poliéster não tecidas, de 0,8 mm de espessura e 625 g/m², segundo EN 13956, com união termoselada a um tubo de PVC de 50 mm de diâmetro e 300 mm de comprimento. (material) | 1 | 4656.39 | 4656.390 |
| mo029 | h | Oficial de 1ª aplicador de lâminas impermeabilizantes. (mão de obra) | 0.321 | 654.61 | 210.130 |
| mo067 | h | Ajudante de aplicador de lâminas impermeabilizantes. (mão de obra) | 0.321 | 419.67 | 134.714 |
| % | % | Custos directos complementares | 2 % | 8070.454 | 161.409 |
|  |  | Custos directos |  |  | 8231.863 |

Resíduos:
- colocação: mt15rev170b Adesivo à base de poliuretano, cor castanho, para a vedação de juntas; factor de resíduo 0.03
- colocação: mt15rev090a; factor de resíduo 0.0691643

## Recursos

**mt15rev170b** kg Adesivo à base de poliuretano, cor castanho, para a vedação de juntas
Dados técnicos: Custo energético 144.222 MJ; Emissão de CO2 7.002 kg; Código LER 17 09 04; Massa do elemento 1 kg; Volume 0.000667 m3
Resíduos:
- embalagem: re150104 Embalagens de metal. (componente de resíduo); rendimento 0.003 kg; Código LER 15 01 04; Massa do elemento 1 kg; Volume 0.001667 m3

**mt15rev090a** Ud Chaminé, formado por lâmina impermeabilizante flexível tipo EVAC de 500x500 mm composta por uma folha dupla de
Dados técnicos: Custo energético 169.883 MJ; Emissão de CO2 3.306 kg; Código LER 17 02 03; Massa do elemento 2.27 kg; Volume 0.003783 m3
Resíduos:
- embalagem: re150104 Embalagens de metal; rendimento 0.006 kg
- embalagem: re170201 Madeira. (componente de resíduo); rendimento 0.116 kg; Código LER 17 02 01; Massa do elemento 1 kg; Volume 0.000909 m3
- embalagem: re170203 Plástico. (componente de resíduo); rendimento 0.01 kg; Código LER 17 02 03; Massa do elemento 1 kg; Volume 0.001667 m3
