# Laroz metálico

- Propriedade do ficheiro: CYPE Ingenieros S.A.
- Formato: FIEBDC-3/2016
- Programa: Gerador de preços para construção civil. CYPE Ingenieros, S.A.
- Data: 18/04/2024
- Âmbito geográfico: Cabo Verde
- Moeda: CVE
- Custos indirectos: 3 %
- IVA: 15 %

## Q Coberturas

### QR Remates

#### QRL Larozes, rincões e cumeeiras

**QRL010** m Laroz metálico.
Formação de laroz com prancha de zinco de 0,82 mm de espessura e 800 mm de desenvolvimento, pré-formada, sobre murete duplo de 9 cm de espessura cada um, de tijolos cerâmicos furados de 30x20x9 cm, assentes com argamassa de cimento, confeccionada em obra, dosificação 1:6 e maciçamento com argamassa de cimento, confeccionada em obra, dosificação 1:6. Incluindo peças especiais, sobreposições, fixações, ligações a tubos de queda e junta de estanquidade.
Inclui: Limpeza e preparação da superfície. Formação de muretes. Remate superior dos muretes através de argamassa de cimento. Colocação da lâmina. Sobreposições e ligações a tubos de queda.
Critério de medição de projecto: Comprimento medido em verdadeira magnitude, segundo documentação gráfica de Projecto.
Critério de medição de obra: Medir-se-á, em verdadeira magnitude, o comprimento realmente executado segundo especificações de Projecto.

| Código | Un | Descrição | Rendimento | Preço | Importância |
|---|---|---|---|---|---|
| mt13vaz010f | m | Prancha de zinco de 0,82 mm de espessura e 800 mm de desenvolvimento, pré-formada. (material) | 1.1 | 3683.43 | 4051.773 |
| mt04lpt010c | Ud | Tijolo cerâmico furado duplo, para revestir, 30x20x9 cm, para utilização em alvenaria protegida (peça P), densidade 746 kg/m³, segundo NP EN 771-1. (material) | 14 | 33.7 | 471.800 |
| mt08aaa010a | m³ | Água. (material) | 0.006 | 193.69 | 1.162 |
| mt01arg005a | t | Areia de pedreira, para argamassa preparada em obra. (material) | 0.044 | 2085.8 | 91.775 |
| mt08cem000m | kg | Cimento cinzento em sacos. (material) | 6.75 | 17.22 | 116.235 |
| mq06hor010 | h | Betoneira eléctrica com uma capacidade de amassadura de 160 l. (equipamento) | 0.019 | 330.99 | 6.289 |
| mo020 | h | Oficial de 1ª construção. (mão de obra) | 0.82 | 622.24 | 510.237 |
| mo077 | h | Ajudante de construção. (mão de obra) | 0.573 | 398.94 | 228.593 |
| mo113 | h | Operário não qualificado construção. (mão de obra) | 0.658 | 383.87 | 252.586 |
| % | % | Custos directos complementares | 2 % | 5730.450 | 114.609 |
|  |  | Custos directos |  |  | 5845.059 |

Resíduos:
- colocação: mt13vaz010f Prancha de zinco de 0,82 mm de espessura e 800 mm de desenvolvimento, pré-formada; factor de resíduo 0.06
- colocação: mt04lpt010c; factor de resíduo 0.0516306
- colocação: mt01arg005a Areia de pedreira, para argamassa preparada em obra; factor de resíduo 0.00501329
- colocação: mt08cem000m Cimento cinzento em sacos; factor de resíduo 0.0063

## Recursos

**mt13vaz010f** m Prancha de zinco de 0,82 mm de espessura e 800 mm de desenvolvimento, pré-formada
Dados técnicos: Custo energético 219.552 MJ; Emissão de CO2 14.563 kg; Código LER 17 04 07; Massa do elemento 4.72 kg; Volume 0.003147 m3
Resíduos:
- embalagem: re170201 Madeira. (componente de resíduo); rendimento 0.022 kg; Código LER 17 02 01; Massa do elemento 1 kg; Volume 0.000909 m3
- embalagem: re170203 Plástico. (componente de resíduo); rendimento 0.004 kg; Código LER 17 02 03; Massa do elemento 1 kg; Volume 0.001667 m3

**mt04lpt010c** Ud Tijolo cerâmico furado duplo
Dados técnicos: Custo energético 11.437 MJ; Emissão de CO2 0.829 kg; Código LER 17 01 02; Massa do elemento 3.5 kg; Volume 0.0028 m3
Resíduos:
- embalagem: re170201 Madeira; rendimento 0.008 kg
- embalagem: re170203 Plástico; rendimento 0.001 kg

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg
