# Peças especiais para cobertura inclinada de placas asfálticas

- Propriedade do ficheiro: CYPE Ingenieros S.A.
- Formato: FIEBDC-3/2016
- Programa: Gerador de preços para construção civil. CYPE Ingenieros, S.A.
- Data: 10/11/2025
- Âmbito geográfico: Cabo Verde
- Moeda: CVE
- Custos indirectos: 3 %
- IVA: 15 %

## Q Coberturas

### QU Componentes de coberturas inclinadas e curvas

#### QUA De placas asfálticas

**QUA012** Ud Peças especiais para cobertura inclinada de placas asfálticas.
Clarabóia de cúpula de abrir parabólica, com abertura projectante, de 36 cm de largura, 42 cm de comprimento e 15 cm de altura, com placa rectangular de perfil ondulado, de 89x66 cm, para cobertura inclinada, com uma pendente maior que 10%. Inclusive acessórios de fixação das peças às placas.
Inclui: Marcação e colocação das peças especiais sobre as placas de cobertura. Fixação das peças às placas.
Critério de medição de projecto: Número de unidades previstas, segundo documentação gráfica de Projecto.
Critério de medição de obra: Medir-se-á o número de unidades realmente executadas segundo especificações de Projecto.

| Código | Un | Descrição | Rendimento | Preço | Importância |
|---|---|---|---|---|---|
| mt21clo010a | Ud | Clarabóia de cúpula de abrir parabólica, com abertura projectante, de 36 cm de largura, 42 cm de comprimento e 15 cm de altura, com placa rectangular de perfil ondulado, de 89x66 cm, para cobertura de placas asfálticas. (material) | 1 | 21571.83 | 21571.830 |
| mt13lpo052c | Ud | Parafuso auto-roscante, para a fixação sobre suporte metálico. (material) | 16 | 16.7 | 267.200 |
| mo051 | h | Oficial de 1ª montador de painéis metálicos. (mão de obra) | 0.286 | 672.75 | 192.407 |
| mo098 | h | Ajudante de montador de painéis metálicos. (mão de obra) | 0.172 | 419.67 | 72.183 |
| % | % | Custos directos complementares | 2 % | 22103.620 | 442.072 |
|  |  | Custos directos |  |  | 22545.692 |

Resíduos:
- colocação: mt13lpo052c Parafuso auto-roscante, para a fixação sobre suporte metálico; factor de resíduo 0.005

## Recursos

**mt13lpo052c** Ud Parafuso auto-roscante, para a fixação sobre suporte metálico
Dados técnicos: Custo energético 0.108 MJ; Emissão de CO2 0.005 kg; Código LER 17 04 05; Massa do elemento 0.0076 kg; Volume 0.000004 m3
Resíduos:
- embalagem: re150101 Embalagens de papel e cartão. (componente de resíduo); rendimento 0.001 kg; Código LER 15 01 01; Massa do elemento 1 kg; Volume 0.001333 m3
