# Revestimento de cobertura de telhas de betão

- Propriedade do ficheiro: CYPE Ingenieros S.A.
- Formato: FIEBDC-3/2016
- Programa: Gerador de preços para construção civil. CYPE Ingenieros, S.A.
- Data: 18/04/2024
- Âmbito geográfico: Cabo Verde
- Moeda: CVE
- Custos indirectos: 3 %
- IVA: 15 %

## Q Coberturas

### QU Componentes de coberturas inclinadas e curvas

#### QUH De telhas de betão

**QUH030** m² Revestimento de cobertura de telhas de betão.
Revestimento de cobertura de telhas de betão, perfil árabe, cor vermelho, 42x33 cm, assentes com argamassa de cimento, confeccionada em obra, dosificação 1:8, directamente sobre a superfície regularizada da vertente, em cobertura inclinada, com uma pendente maior que 25%.
Critérios considerados na determinação do preço da unidade de obra: O preço não inclui a resolução de pontos singulares nem as peças especiais da cobertura.
Inclui: Colocação das telhas assentes com argamassa.
Critério de medição de projecto: Superfície da vertente medida em verdadeira magnitude, segundo documentação gráfica de Projecto.
Critério de medição de obra: Medir-se-á, em verdadeira magnitude, a superfície realmente executada segundo especificações de Projecto.

| Código | Un | Descrição | Rendimento | Preço | Importância |
|---|---|---|---|---|---|
| mt08aaa010a | m³ | Água. (material) | 0.018 | 193.69 | 3.486 |
| mt01arg005a | t | Areia de pedreira, para argamassa preparada em obra. (material) | 0.157 | 2085.8 | 327.471 |
| mt08cem000m | kg | Cimento cinzento em sacos. (material) | 18 | 17.22 | 309.960 |
| mt13thh010a | Ud | Telha de betão, perfil árabe, cor vermelho, 42x33 cm, segundo NP EN 490. (material) | 11 | 166.29 | 1829.190 |
| mt13tac100 | kg | Pigmento para argamassa. (material) | 0.081 | 970.32 | 78.596 |
| mq06hor010 | h | Betoneira eléctrica com uma capacidade de amassadura de 160 l. (equipamento) | 0.063 | 330.99 | 20.852 |
| mo020 | h | Oficial de 1ª construção. (mão de obra) | 0.597 | 622.24 | 371.477 |
| mo113 | h | Operário não qualificado construção. (mão de obra) | 0.298 | 383.87 | 114.393 |
| % | % | Custos directos complementares | 2 % | 3055.425 | 61.109 |
|  |  | Custos directos |  |  | 3116.534 |

Resíduos:
- colocação: mt01arg005a Areia de pedreira, para argamassa preparada em obra; factor de resíduo 0.00501329
- colocação: mt08cem000m Cimento cinzento em sacos; factor de resíduo 0.0063
- colocação: mt13thh010a Telha de betão, perfil árabe, cor vermelho, 42x33 cm, segundo NP EN 490; factor de resíduo 0.0435686
- colocação: mt13tac100 Pigmento para argamassa; factor de resíduo 0.031132

## Recursos

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt13thh010a** Ud Telha de betão, perfil árabe, cor vermelho, 42x33 cm, segundo NP EN 490
Dados técnicos: Custo energético 2.690 MJ; Emissão de CO2 0.360 kg; Código LER 17 01 01; Massa do elemento 4.4 kg; Volume 0.002933 m3
Resíduos:
- embalagem: re170201 Madeira; rendimento 0.001 kg
- embalagem: re170203 Plástico; rendimento 0.002 kg

**mt13tac100** kg Pigmento para argamassa
Dados técnicos: Custo energético 0.291 MJ; Emissão de CO2 0.014 kg; Código LER 17 09 04; Massa do elemento 1 kg; Volume 0.000667 m3
Resíduos:
- embalagem: re170203 Plástico; rendimento 0.003 kg
