# Revestimento mural têxtil

- Propriedade do ficheiro: CYPE Ingenieros S.A.
- Formato: FIEBDC-3/2016
- Programa: Gerador de preços para construção civil. CYPE Ingenieros, S.A.
- Data: 29/10/2024
- Âmbito geográfico: Cabo Verde
- Moeda: CVE
- Custos indirectos: 3 %
- IVA: 15 %

## R Revestimentos

### RD Decorativos

#### RDT Têxteis

**RDT010** m² Revestimento mural têxtil.
Revestimento mural com tecido decorativo de poliéster de 1,1 mm de espessura, lavável. Colocação em obra: com adesivo de contacto à base de resina acrílica em dispersão aquosa.
Inclui: Limpeza e preparação da superfície suporte. Marcação. Corte e preparação do revestimento. Aplicação da cola. Colocação e fixação do revestimento. Limpeza da cola em excesso e passagem do rolo para tratamento das juntas. Resolução de encontros e pontos singulares.
Critério de medição de projecto: Superfície medida segundo documentação gráfica de Projecto, descontando as aberturas de superfície maior de 2 m².
Critério de medição de obra: Medir-se-á a superfície realmente executada segundo especificações de Projecto, descontando as aberturas de superfície maior de 2 m².

| Código | Un | Descrição | Rendimento | Preço | Importância |
|---|---|---|---|---|---|
| mt18dww010a | kg | Adesivo de contacto à base de resina acrílica em dispersão aquosa, para pavimento de borracha, linóleo, PVC, alcatifa e têxtil. (material) | 0.5 | 754.86 | 377.430 |
| mt29tex010a | m² | Tecido decorativo de poliéster de 1,1 mm de espessura, lavável, para revestimento de paramentos verticais interiores. (material) | 1.05 | 1215.62 | 1276.401 |
| mo027 | h | Oficial de 1ª instalador de alcatifas e revestimentos têxteis. (mão de obra) | 0.367 | 627.12 | 230.153 |
| mo065 | h | Ajudante de instalador de alcatifas e revestimentos têxteis. (mão de obra) | 0.367 | 402.07 | 147.560 |
| % | % | Custos directos complementares | 2 % | 2031.544 | 40.631 |
|  |  | Custos directos |  |  | 2072.175 |

Resíduos:
- colocação: mt18dww010a; factor de resíduo 0.038943
- colocação: mt29tex010a Tecido decorativo de poliéster de 1,1 mm de espessura, lavável, para revestimento de paramentos verticais interiores; factor de resíduo 0.044

## Recursos

**mt18dww010a** kg Adesivo de contacto à base de resina acrílica em dispersão aquosa
Dados técnicos: Custo energético 75.527 MJ; Emissão de CO2 2.872 kg; Código LER 17 09 04; Massa do elemento 1 kg; Volume 0.000667 m3
Resíduos:
- embalagem: re170203 Plástico. (componente de resíduo); rendimento 0.003 kg; Código LER 17 02 03; Massa do elemento 1 kg; Volume 0.001667 m3

**mt29tex010a** m² Tecido decorativo de poliéster de 1,1 mm de espessura, lavável, para revestimento de paramentos verticais interiores
Dados técnicos: Custo energético 9.121 MJ; Emissão de CO2 0.299 kg; Código LER 20 01 11; Massa do elemento 0.22 kg; Volume 0.000293 m3
