# Remate de degrau com revestimento cerâmico ou de pedra natural, através de perfil pré-moldado com banda anti-deslizante de borracha sintética

- Propriedade do ficheiro: CYPE Ingenieros S.A.
- Formato: FIEBDC-3/2016
- Programa: Gerador de preços para construção civil. CYPE Ingenieros, S.A.
- Data: 29/10/2024
- Âmbito geográfico: Cabo Verde
- Moeda: CVE
- Custos indirectos: 3 %
- IVA: 15 %

## R Revestimentos

### RE Escadas

#### REA Remates de degrau

**REA033** m Remate de degrau com revestimento cerâmico ou de pedra natural, através de perfil pré-moldado com banda anti-deslizante de borracha sintética.
Formação de remate de degrau com revestimento cerâmico ou de pedra natural, através de perfil de alumínio, de 8 mm de altura, com banda anti-deslizante intercambiável de PVC, de 26 mm de largura, cor amarelo RAL 1021, de aderência R-9, segundo DIN 51130, e perfurações trapezoidais para a sua fixação. Incluindo limpeza e preparação da superfície suporte, marcação e fixação do perfil com adesivo e resolução de encontros.
Inclui: Limpeza e preparação da superfície suporte. Marcação. Corte, colocação e fixação do perfil. Resolução de encontros.
Critério de medição de projecto: Comprimento medido segundo documentação gráfica de Projecto.
Critério de medição de obra: Medir-se-á o comprimento realmente executado segundo especificações de Projecto.

| Código | Un | Descrição | Rendimento | Preço | Importância |
|---|---|---|---|---|---|
| mt18jrs210aaz1a | m | Perfil de alumínio, de 8 mm de altura, com banda anti-deslizante intercambiável de PVC, de 26 mm de largura, cor amarelo RAL 1021, de aderência R-9, segundo DIN 51130, e perfurações trapezoidais para a sua fixação, fornecido em barras de 2,5 m de comprimento, para remate de degrau com revestimento cerâmico ou de pedra natural. (material) | 1.05 | 3225.24 | 3386.502 |
| mo023 | h | Oficial de 1ª ladrilhador. (mão de obra) | 0.057 | 627.12 | 35.746 |
| % | % | Custos directos complementares | 2 % | 3422.248 | 68.445 |
|  |  | Custos directos |  |  | 3490.693 |

Resíduos:
- colocação: mt18jrs210aaz1a; factor de resíduo 0.024

## Recursos

**mt18jrs210aaz1a** m Perfil de alumínio
Dados técnicos: Custo energético 19.807 MJ; Emissão de CO2 1.439 kg; Código LER 17 04 02; Massa do elemento 0.17 kg; Volume 0.000113 m3
Resíduos:
- embalagem: re170203 Plástico. (componente de resíduo); rendimento 0.008 kg; Código LER 17 02 03; Massa do elemento 1 kg; Volume 0.001667 m3
