# Base de argamassa leve autonivelante de cimento

- Propriedade do ficheiro: CYPE Ingenieros S.A.
- Formato: FIEBDC-3/2016
- Programa: Gerador de preços para construção civil. CYPE Ingenieros, S.A.
- Data: 29/10/2024
- Âmbito geográfico: Cabo Verde
- Moeda: CVE
- Custos indirectos: 3 %
- IVA: 15 %

## R Revestimentos

### RS Pavimentos

#### RSB Bases de pavimento

**RSB012** m² Base de argamassa leve autonivelante de cimento.
Base para pavimento interior, de 40 mm de espessura, de argamassa leve autonivelante, CT - C16 - F3 segundo EN 13813, descarga com misturadora-bombeadora, sobre lâmina de isolamento para formação de pavimento flutuante; e aplicação posterior de agente filmógeno, (0,15 l/m²). Inclusive banda de painel rígido de poliestireno expandido para a preparação das juntas perimetrais de dilatação.
Critérios considerados na determinação do preço da unidade de obra: O preço não inclui a lâmina de isolamento.
Inclui: Implantação e marcação de níveis. Preparação das juntas perimetrais de dilatação. Espalhamento da argamassa através de bombagem. Aplicação do agente filmógeno.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.1 | 150.32 | 15.032 |
| mt09moc080a | kg | Argamassa leve autonivelante, CT - C16 - F3 segundo EN 13813, composta por ligantes hidráulicos, resinas poliméricas, inertes siliciosos, argila expandida e aditivos orgânicos e inorgânicos densidade >1300 kg/m³, usada em nivelação de pavimentos. (material) | 52 | 40.72 | 2117.440 |
| mt08cur020a | l | Agente filmógeno, para a cura de betões e argamassas. (material) | 0.15 | 203.61 | 30.542 |
| mq06pym020 | h | Misturadora-bombeadora para argamassas autonivelantes. (equipamento) | 0.08 | 1056.94 | 84.555 |
| mo031 | h | Oficial de 1ª aplicador de argamassa autonivelante. (mão de obra) | 0.115 | 627.12 | 72.119 |
| mo069 | h | Ajudante de aplicador de argamassa autonivelante. (mão de obra) | 0.115 | 402.07 | 46.238 |
| % | % | Custos directos complementares | 2 % | 2365.926 | 47.319 |
|  |  | Custos directos |  |  | 2413.245 |

Resíduos:
- colocação: mt16pea020a; factor de resíduo 0.048
- colocação: mt09moc080a; factor de resíduo 0.07

## Recursos

**mt16pea020a** m² Painel rígido de poliestireno expandido
Dados técnicos: Custo energético 29.913 MJ; Emissão de CO2 1.057 kg; Código LER 17 06 04; Massa do elemento 0.3 kg; Volume 0.0005 m3
Resíduos:
- embalagem: re170203 Plástico. (componente de resíduo); rendimento 0.024 kg; Código LER 17 02 03; Massa do elemento 1 kg; Volume 0.001667 m3

**mt09moc080a** kg Argamassa leve autonivelante
Dados técnicos: Custo energético 2.251 MJ; Emissão de CO2 0.184 kg; Código LER 17 09 04; Massa do elemento 1 kg; Volume 0.000667 m3
Resíduos:
- embalagem: re170203 Plástico; rendimento 0.003 kg
