# Pavimento contínuo de microcimento

- Propriedade do ficheiro: CYPE Ingenieros S.A.
- Formato: FIEBDC-3/2016
- Programa: Gerador de preços para construção civil. CYPE Ingenieros, S.A.
- Data: 29/10/2024
- Âmbito geográfico: Cabo Verde
- Moeda: CVE
- Custos indirectos: 3 %
- IVA: 15 %

## R Revestimentos

### RS Pavimentos

#### RSR Contínuos de microcimento

**RSR005** m² Pavimento contínuo de microcimento.
Pavimento contínuo de microcimento, de 3 mm de espessura, realizado sobre superfície absorvente. PRIMÁRIO: à base de resinas sintéticas em dispersão aquosa, diluído em duas partes de água. CAMADA BASE: microcimento monocomponente, cor branco, em duas camadas, (1 kg/m² cada camada) e malha de fibra de vidro anti-álcalis, de 80 g/m² de massa superficial. CAMADA DECORATIVA: microcimento monocomponente, textura lisa, cor branco, em duas camadas, (0,3 kg/m² cada camada). CAMADA DE VEDAÇÃO: primário vedante transpirável e duas demãos de vedante de poliuretano alifático, sem dissolventes, acabamento brilhante.
Critérios considerados na determinação do preço da unidade de obra: O preço não inclui a superfície suporte.
Inclui: Limpeza da superfície suporte. Implantação das juntas de dilatação e panos de trabalho. Aplicação da camada de primário. Aplicação da camada base. Colocação da malha embebida na camada base. Lixar as pequenas aderências e imperfeições. Aplicação da camada decorativa. Aplicação da camada de vedante. Limpeza final da superfície acabada.
Critério de medição de projecto: Superfície medida em projecção horizontal, segundo documentação gráfica de Projecto.
Critério de medição de obra: Medir-se-á, em projecção horizontal, a superfície realmente executada segundo especificações de Projecto.

| Código | Un | Descrição | Rendimento | Preço | Importância |
|---|---|---|---|---|---|
| mt28mcm070k | l | Primário monocomponente, diluído em duas partes de água, à base de resinas sintéticas em dispersão aquosa, para regularizar a porosidade e melhorar a aderência dos suportes absorventes e não absorventes, para aplicar com rolo. (material) | 0.135 | 1584.88 | 213.959 |
| mt28mcm060e | m² | Malha de fibra de vidro anti-álcalis, de 80 g/m² de massa superficial e de 1x50 m, para armar microcimentos. (material) | 1.05 | 259.92 | 272.916 |
| mt28mcm080mW1e | kg | Microcimento monocomponente, cor branco, composto de cimento, inertes seleccionados e aditivos, de grande dureza, aderência e flexibilidade, como camada base, prévia amassadura com água, para aplicar com palustra. (material) | 2 | 618.1 | 1236.200 |
| mt28mcm080nW1d | kg | Microcimento monocomponente, textura lisa, cor branco, composto de cimento, inertes seleccionados e aditivos, de grande dureza, aderência e flexibilidade, como camada decorativa, prévia amassadura com água, para aplicar com palustra. (material) | 0.6 | 618.1 | 370.860 |
| mt08aaa010a | m³ | Água. (material) | 0.004 | 195.56 | 0.782 |
| mt28mcm090d | l | Primário vedante transpirável com resinas acrílicas em dispersão aquosa, para aplicar com trincha. (material) | 0.12 | 2092.05 | 251.046 |
| mt28mcm100p | l | Vedante de poliuretano alifático de dois componentes, sem dissolventes, acabamento brilhante, para aplicar com trincha ou rolo. (material) | 0.12 | 5864.06 | 703.687 |
| mo020 | h | Oficial de 1ª construção. (mão de obra) | 0.842 | 627.12 | 528.035 |
| mo113 | h | Operário não qualificado construção. (mão de obra) | 1.504 | 386.89 | 581.883 |
| % | % | Custos directos complementares | 2 % | 4159.368 | 83.187 |
|  |  | Custos directos |  |  | 4242.555 |

Resíduos:
- colocação: mt28mcm070k; factor de resíduo 0.0374317
- colocação: mt28mcm060e Malha de fibra de vidro anti-álcalis, de 80 g/m² de massa superficial e de 1x50 m, para armar microcimentos; factor de resíduo 0.055
- colocação: mt28mcm080mW1e; factor de resíduo 0.050961
- colocação: mt28mcm080nW1d; factor de resíduo 0.050961
- colocação: mt28mcm090d Primário vedante transpirável com resinas acrílicas em dispersão aquosa, para aplicar com trincha; factor de resíduo 0.03
- colocação: mt28mcm100p; factor de resíduo 0.03

## Recursos

**mt28mcm070k** l Primário monocomponente
Dados técnicos: Custo energético 76.565 MJ; Emissão de CO2 2.916 kg; Código LER 17 09 04; Massa do elemento 1.01 kg; Volume 0.000673 m3
Resíduos:
- embalagem: re150104 Embalagens de metal. (componente de resíduo); rendimento 0.059 kg; Código LER 15 01 04; Massa do elemento 1 kg; Volume 0.001667 m3

**mt28mcm060e** m² Malha de fibra de vidro anti-álcalis, de 80 g/m² de massa superficial e de 1x50 m, para armar microcimentos
Dados técnicos: Custo energético 7.915 MJ; Emissão de CO2 0.390 kg; Código LER 17 02 03; Massa do elemento 0.08 kg; Volume 0.000133 m3
Resíduos:
- embalagem: re170203 Plástico. (componente de resíduo); rendimento 0.024 kg; Código LER 17 02 03; Massa do elemento 1 kg; Volume 0.001667 m3

**mt28mcm080mW1e** kg Microcimento monocomponente
Dados técnicos: Custo energético 15.053 MJ; Emissão de CO2 0.575 kg; Código LER 17 09 04; Massa do elemento 1 kg; Volume 0.000667 m3
Resíduos:
- embalagem: re170203 Plástico; rendimento 0.003 kg

**mt28mcm080nW1d** kg Microcimento monocomponente
Dados técnicos: Custo energético 15.053 MJ; Emissão de CO2 0.575 kg; Código LER 17 09 04; Massa do elemento 1 kg; Volume 0.000667 m3
Resíduos:
- embalagem: re170203 Plástico; rendimento 0.003 kg

**mt08aaa010a** m³ Água
Dados técnicos: Custo energético 60.000 MJ; Emissão de CO2 30.000 kg

**mt28mcm090d** l Primário vedante transpirável com resinas acrílicas em dispersão aquosa, para aplicar com trincha
Dados técnicos: Custo energético 77.145 MJ; Emissão de CO2 2.939 kg; Código LER 17 09 04; Massa do elemento 1.017 kg; Volume 0.000678 m3
Resíduos:
- embalagem: re150104 Embalagens de metal; rendimento 0.064 kg

**mt28mcm100p** l Vedante de poliuretano alifático de dois componentes
Dados técnicos: Custo energético 149.135 MJ; Emissão de CO2 7.243 kg; Código LER 17 09 04; Massa do elemento 1.03 kg; Volume 0.000687 m3
Resíduos:
- embalagem: re150104 Embalagens de metal; rendimento 0.064 kg
