# Rodapé de PVC

- Propriedade do ficheiro: CYPE Ingenieros S.A.
- Formato: FIEBDC-3/2016
- Programa: Gerador de preços para construção civil. CYPE Ingenieros, S.A.
- Data: 10/11/2025
- Âmbito geográfico: Cabo Verde
- Moeda: CVE
- Custos indirectos: 3 %
- IVA: 15 %

## R Revestimentos

### RS Pavimentos

#### RSS De borracha, de linóleo e vinílicos

**RSS100** m Rodapé de PVC.
Rodapé flexível de PVC, de 80x20 mm, cor a escolher. Colocação em obra: com cola.
Inclui: Limpeza e preparação da superfície suporte. Marcação. Corte, colocação e fixação do rodapé.
Critério de medição de projecto: Comprimento medido segundo documentação gráfica de Projecto, sem incluir vãos de portas. Não foi incrementada a medição por perdas, uma vez que na composição se considerou 5% a mais.
Critério de medição de obra: Medir-se-á o comprimento realmente executado segundo especificações de Projecto.

| Código | Un | Descrição | Rendimento | Preço | Importância |
|---|---|---|---|---|---|
| mt18dww020a | l | Cola de cloropreno, de base solvente monocomponente. (material) | 0.08 | 1079.31 | 86.345 |
| mt18rpv010d | m | Rodapé flexível de PVC, de 80x20 mm, cor a escolher, fornecido em rolos de 50 m de comprimento. (material) | 1.05 | 849.63 | 892.112 |
| mo026 | h | Oficial de 1ª instalador de revestimentos flexíveis. (mão de obra) | 0.086 | 654.61 | 56.296 |
| % | % | Custos directos complementares | 2 % | 1034.753 | 20.695 |
|  |  | Custos directos |  |  | 1055.448 |

Resíduos:
- colocação: mt18rpv010d Rodapé flexível de PVC, de 80x20 mm, cor a escolher, fornecido em rolos de 50 m de comprimento; factor de resíduo 0.0793252

## Recursos

**mt18rpv010d** m Rodapé flexível de PVC, de 80x20 mm, cor a escolher, fornecido em rolos de 50 m de comprimento
Dados técnicos: Custo energético 172.051 MJ; Emissão de CO2 3.330 kg; Código LER 17 02 03; Massa do elemento 2.22 kg; Volume 0.0037 m3
Resíduos:
- embalagem: re150101 Embalagens de papel e cartão. (componente de resíduo); rendimento 0.018 kg; Código LER 15 01 01; Massa do elemento 1 kg; Volume 0.001333 m3
- embalagem: re170201 Madeira. (componente de resíduo); rendimento 0.052 kg; Código LER 17 02 01; Massa do elemento 1 kg; Volume 0.000909 m3
- embalagem: re170203 Plástico. (componente de resíduo); rendimento 0.003 kg; Código LER 17 02 03; Massa do elemento 1 kg; Volume 0.001667 m3
