# Alçapão para tecto falso contínuo de placas de gesso laminado. Sistema "KNAUF"

- Propriedade do ficheiro: CYPE Ingenieros S.A.
- Formato: FIEBDC-3/2016
- Programa: Gerador de preços para construção civil. CYPE Ingenieros, S.A.
- Data: 18/04/2024
- Âmbito geográfico: Cabo Verde
- Moeda: CVE
- Custos indirectos: 3 %
- IVA: 15 %

## R Revestimentos

### RT Tectos falsos em interiores

#### RTC Contínuos, de placas de gesso laminado

**RTC021** Ud Alçapão para tecto falso contínuo de placas de gesso laminado. Sistema "KNAUF".
Alçapão gama Especial, F-Tec Estanca P/A/H 12,5/18/25/30, sistema "KNAUF", de 500x500 mm, formado por aro de alumínio e porta de placa de gesso laminado (1 Diamant (DFH1I), de 12,5 mm de espessura), para tecto falso contínuo de placas de gesso laminado. Inclusive acessórios de montagem.
Inclui: Marcação e corte da placa de gesso laminado. Colocação do alçapão. Resolução de encontros e pontos singulares.
Critério de medição de projecto: Número de unidades previstas, segundo documentação gráfica de Projecto.
Critério de medição de obra: Medir-se-á o número de unidades realmente colocadas segundo especificações de Projecto.

| Código | Un | Descrição | Rendimento | Preço | Importância |
|---|---|---|---|---|---|
| mt12ppk060bjajbd | Ud | Alçapão gama Especial, F-Tec Estanca P/A/H 12,5/18/25/30, sistema "KNAUF", de 500x500 mm, formado por aro de alumínio e porta de placa de gesso laminado (1 Diamant (DFH1I), de 12,5 mm de espessura). (material) | 1 | 22365.88 | 22365.880 |
| mo015 | h | Oficial de 1ª montador de tectos falsos. (mão de obra) | 0.344 | 639.39 | 219.950 |
| mo082 | h | Ajudante de montador de tectos falsos. (mão de obra) | 0.172 | 398.94 | 68.618 |
| % | % | Custos directos complementares | 2 % | 22654.448 | 453.089 |
|  |  | Custos directos |  |  | 23107.537 |

## Recursos

**mt12ppk060bjajbd** Ud Alçapão gama Especial
Dados técnicos: Custo energético 110.926 MJ; Emissão de CO2 7.817 kg
Resíduos:
- embalagem: re150101 Embalagens de papel e cartão. (componente de resíduo); rendimento 0.076 kg; Código LER 15 01 01; Massa do elemento 1 kg; Volume 0.001333 m3
