# Alçapão para tecto falso contínuo de placas de gesso laminado. Sistema "KNAUF"

- Propriedade do ficheiro: CYPE Ingenieros S.A.
- Formato: FIEBDC-3/2016
- Programa: Gerador de preços para construção civil. CYPE Ingenieros, S.A.
- Data: 18/04/2024
- Âmbito geográfico: Cabo Verde
- Moeda: CVE
- Custos indirectos: 3 %
- IVA: 15 %

## R Revestimentos

### RT Tectos falsos em interiores

#### RTC Contínuos, de placas de gesso laminado

**RTC021** Ud Alçapão para tecto falso contínuo de placas de gesso laminado. Sistema "KNAUF".
Alçapão gama Metálica, Metálica blanca, sistema E104 "KNAUF", de 300x300 mm, formado por aro de alumínio e porta de alumínio, para tecto falso contínuo de placas de gesso laminado. Inclusive acessórios de montagem.
Inclui: Marcação e corte da placa de gesso laminado. Colocação do alçapão. Resolução de encontros e pontos singulares.
Critério de medição de projecto: Número de unidades previstas, segundo documentação gráfica de Projecto.
Critério de medição de obra: Medir-se-á o número de unidades realmente colocadas segundo especificações de Projecto.

| Código | Un | Descrição | Rendimento | Preço | Importância |
|---|---|---|---|---|---|
| mt12ppk060cbcaab | Ud | Alçapão gama Metálica, Metálica blanca, sistema E104 "KNAUF", de 300x300 mm, formado por aro de alumínio e porta de alumínio. (material) | 1 | 2487.25 | 2487.250 |
| mo015 | h | Oficial de 1ª montador de tectos falsos. (mão de obra) | 0.344 | 639.39 | 219.950 |
| mo082 | h | Ajudante de montador de tectos falsos. (mão de obra) | 0.172 | 398.94 | 68.618 |
| % | % | Custos directos complementares | 2 % | 2775.818 | 55.516 |
|  |  | Custos directos |  |  | 2831.334 |

Resíduos:
- colocação: mt12ppk060cbcaab; factor de resíduo 0.024

## Recursos

**mt12ppk060cbcaab** Ud Alçapão gama Metálica
Dados técnicos: Custo energético 216.839 MJ; Emissão de CO2 15.942 kg; Código LER 17 04 02; Massa do elemento 1.93 kg; Volume 0.001287 m3
Resíduos:
- embalagem: re170203 Plástico. (componente de resíduo); rendimento 0.008 kg; Código LER 17 02 03; Massa do elemento 1 kg; Volume 0.001667 m3
