# Batente para porta interior. Colocação no pavimento

- Propriedade do ficheiro: CYPE Ingenieros S.A.
- Formato: FIEBDC-3/2016
- Programa: Gerador de preços para construção civil. CYPE Ingenieros, S.A.
- Data: 18/04/2024
- Âmbito geográfico: Cabo Verde
- Moeda: CVE
- Custos indirectos: 3 %
- IVA: 15 %

## S Equipamentos fixos e sinalização

### SD Protecções

#### SDO Protectores para portas

**SDO010** Ud Batente para porta interior. Colocação no pavimento.
Batente para porta interior, tipo bola, para colocação no pavimento, cor castanho, fixado através de cola de poliuretano.
Inclui: Marcação. Montagem e fixação.
Critério de medição de projecto: Número de unidades previstas, segundo documentação gráfica de Projecto.
Critério de medição de obra: Medir-se-á o número de unidades realmente colocadas segundo especificações de Projecto.

| Código | Un | Descrição | Rendimento | Preço | Importância |
|---|---|---|---|---|---|
| mt53pdi050bc | Ud | Batente para porta interior, tipo bola, para colocação no pavimento, cor castanho. (material) | 1 | 265.56 | 265.560 |
| mt47adc110a | kg | Cola especial de poliuretano bicomponente. (material) | 0.005 | 754.53 | 3.773 |
| mo080 | h | Ajudante de montador. (mão de obra) | 0.057 | 398.94 | 22.740 |
| % | % | Custos directos complementares | 2 % | 292.073 | 5.841 |
|  |  | Custos directos |  |  | 297.914 |

Resíduos:
- colocação: mt47adc110a Cola especial de poliuretano bicomponente; factor de resíduo 0.038685

## Recursos

**mt53pdi050bc** Ud Batente para porta interior, tipo bola, para colocação no pavimento, cor castanho
Dados técnicos: Custo energético 1.976 MJ; Emissão de CO2 0.157 kg
Resíduos:
- embalagem: re150101 Embalagens de papel e cartão. (componente de resíduo); rendimento 0.072 kg; Código LER 15 01 01; Massa do elemento 1 kg; Volume 0.001333 m3

**mt47adc110a** kg Cola especial de poliuretano bicomponente
Dados técnicos: Custo energético 144.471 MJ; Emissão de CO2 7.014 kg; Código LER 17 09 04; Massa do elemento 1 kg; Volume 0.000667 m3
Resíduos:
- embalagem: re170203 Plástico. (componente de resíduo); rendimento 0.003 kg; Código LER 17 02 03; Massa do elemento 1 kg; Volume 0.001667 m3
